# Sanierung der Ritter-Tuschl-Schule mit Neubau einer Turnhall
Angebotsaufforderung (GAEB 90, DA83)
Währung: EUR
Auftraggeber: Stadt Vilshofen

## Leichtmetallarbeiten Sanierung
Datum: 21.10.24

### Gewerk 01 Metallbau- und Verglasungsarbeiten

#### Hierarchiestuf 01.01 Voretxte / Vorbemerkungen, Dokumentation

*Hinweis*
Allgemeiner Baustellenbeschrieb

Gegenstand der Maßnahme ist die Generalsanierung des 5-
stöckigen neubarocken Schulgebäudes aus dem Jahre 1902,
der Rückbau und Ersatzneubau der angegliederten
Sporthalle aus den 70er-Jahren, sowie der Anbau einer
Ganztagsbetreuung.

Schulgebäude

Nach Durchführung der Schadstoffsanierung werden die
Holzbalkendecken in den Mittelgeschossen durch
Stahlbetondecken ersetzt und es wird eine Aufzugsanlage
eingebaut. Im Zuge dieser Maßnahmen werden die
vorhandenen Räume teilweise neu aufgeteilt.
Es werden sämtliche Installationen, Boden und
Wandbeläge erneuert. Wo erforderlich, werden akustisch
wirksame Decken eingebaut. Die WC-Kerne werden komplett
erneuert.
Im bereits in den 90er-Jahren sanierten Dachgeschoß
werden nur die im Zuge der Sanierung der
darunterliegenden Geschosse erforderlichen Arbeiten
durchgeführt.
An den Fassaden werden im wesentlichen nur kosmetische
Arbeiten durchgeführt. Das Untergeschoss wird komplett
freigelegt und abgedichtet.

Turnhalle / Ganztagsbetreuung

Die in den 70er-Jahren errichtete Einfeldsporthalle
wird nach Schadstofffreimachung komplett abgebrochen
und durch einen Neubau in konventioneller Bauweise
ersetzt. In diesem Neubau werden auch die
erforderlichen Räume für die Ganztagsbetreuung
untergebracht.

Das Gebäude wird im Massivbauweise mit Stahlbetondecken
und einer STB-Attika errichtet. Die Wände der Turnhalle
und der Verwaltungsbereich werden in Stahlbeton,
teilweise als Halb-Fertigteile, errichtet. Der Bereich
Ganztagsbetreuung wird als Mauerwerk ausgeführt.
Das Gebäude besteht insgesamt aus zwei Geschossen und
ist nicht unterkellert. Insgesamt umfasst der Neubau
ein Volumen von ca. 9.080 m³ umbauten Raumes.

Außenanlagen

Die gesamten Außenanlagen werden neu gestaltet. Die
vorhandenen Schulsportanlagen werden komplett erneuert,
ebenso wird die Bushaltestelle neu organisiert und
barrierefrei gestaltet.

Baustelleneinrichtung

Die Zufahrt erfolgt über die Kapuzinerstraße, die
Busbucht gehört zur Baustelle, muss aber freigehalten
werden. Container- oder Lagerplätze usw. können auf dem
Baufeld oder auf dem roten Sportplatz nach Abstimmung
eingerichtet werden. Der rote Platz wird nach
Beendigung der Maßnahme neu errichtet.

BauherrStadt Vilshofen an der DonauStadtplatz 2794474
Vilshofen a. d. DonauBezeichnung der
BauvorhabensSanierung der Ritter-Tuschl-Schule mit
Neubau einer Turnhalle und Anbau einer
GanztagsbetreuungBaugrundstückGemeinde und Gemarkung:
Stadt Vilshofen a. d. DonauFlur. Nr: 187Straße,
Hausnummer: Kapuzinerstraße 24PLZ, Stadt: 94474
Vilshofen a. d. Donau
BaufeldAngrenzende Straßen: Kapuzinerstraße

*Hinweis*
Schulbetrieb

Der komplette Schulbetrieb wird zwar ausgelagert,
nachdem aber im unmittelbaren Umfeld drei Schulen
betrieben werden, ist besonders zu den Stoßzeiten mit
sehr hohem Verkehrs-, sowie Fußgängerverkehr zu
rechnen.

Die Ab-, sowie Antransporte sind zu koordinieren, dass
sie außerhalb der Stoßzeiten liegen.

*Hinweis*
Ortskenntnis

Die Platzverhältnisse am Bauwerk sind äußerst begrenzt.
Um die Gegebenheiten vor Ort einschätzen zu können und
die Arbeiten ordnungsgemäß kalkulieren zu können, ist
eine Ortsbesichtigung vor der Angebotsabgabe
vorzunehmen. Die daraus entstandene Ortskenntnis wird
für die Bearbeitung des Leistungsverzeichnisses und die
daraus folgende Angebotsabgabe vorausgesetzt.
Entsprechende Mehraufwände bei der Anlieferung oder
sonstiges ist zu berücksichtigen und auf die Preise
umzulegen.

Kontakt:
Stadtbauamt Vilshofen
Herr Gerl
08541 / 208412

*Hinweis*
Abrechnungsgrundlagen

Zur Erstellung der Abrechnungsgrundlagen sind mit dem
Planungsbüro wöchentliche Aufmaßtermine zu vereinbaren,
die Aufmaßblätter sind im Vorfeld mit Positionsbezug,
Mengenermittlung, eventuell zugehörigen Zeichnungen zu
erstellen und vor Ort mit dem Planungsbüro zu prüfen
und gegenzuzeichnen.
Die jeweilige Rechnungsstellung darf nur über geprüfte
Aufmaßblätter erfolgen.
Pauschalrechnungen sind generell unzulässig.

*Hinweis*
Nachträge

Über Arbeiten, die nicht im Leistungsverzeichnis
enthalten sind, sind Nachträge mit
entsprechenden Formblättern zu stellen. Grundlage für
die Nachtragsprüfung sind ein
Nachtragsangebot mit zugehöriger
Einheitspreisaufgliederung und Preisnachweise der
Materialien. Als Preisnachweise sind z.B.
Händlerpreislisten oder Rechnungen den
Nachträgen beizulegen.

*Hinweis*
Regieleistungen

Regieleistungen sind grundsätzlich im Vorfeld bei der
Bauleitung anzukündigen,
ebenso ist der Umfang der Leistung im Vorfeld
abzuschätzen.
Unterschrieben werden die Regieberichte nur vom
Bauherrnvertreter,
nicht von der Bauleitung.

*Hinweis*
Erhöhte Transportwege

Aus der Lage der Baustellenzufahrt, den
Gebäudeabmessungen
und des Baustellenumfeldes können sich im Gebäude und
auf
dem Baufeld erhöhte Förderwege für Einbringung und
Abtransport
von Material ergeben.

Auch wenn dies in den einzelnen Leistungsbeschreibungen
nicht
gesondert erwähnt wird, ist der daraus entstehende
Mehraufwand
in den Angebotspreisen generell mit zu berücksichtigen.

*Hinweis*
Baustellenunterbrechungen

Für das Objekt ist eine Gesamtbauzeit von 24 Monaten
vorgesehen.

Dennoch kann nicht bei allen Gewerken davon ausgegangen
werden, dass das gesamte Auftragsvolumen in einem Zug
abgearbeitet werden kann, siehe auch Ausführungsfristen
im Formblatt 214.H Besondere Vertragsbedingungen. Bei
kürzeren Unterbrechungen besteht kein Anspruch auf
erneute Baustelleneinrichtung, außer es ist im LV
explizit beschrieben.
Nach Auftragsvergabe wird ein detaillierter
Bauzeitenplan überlassen.

*Hinweis*
Baustellenverzögerung

Baustellenverzögerungen sind durch rechtzeitige
Bestellungen der benötigten Materialien und Abstimmung
mit den Planungsbüros eigenverantwortlich vom AN zu
vermeiden. Baustellenverzögerungen sind durch
entsprechende Personalstärke vor Ort entgegenzuwirken.

*Hinweis*
Hinweis Baustrom und -wasser

Baustrom und Bauwasser wird bereitgestellt, die Kosten
werden, wie in den Vorbemerkungen beschrieben,
abgezogen. Siehe auch 214.H besondere
Vertragsbedingungen.

*Hinweis*
Baulärm

Allgemeine Verwaltungsvorschriften zum Schutz gegen
Baulärm (AVwV Baulärm) sind einzuhalten.

*Hinweis*
Straßenreinigung

Der AN ist für die Sicherheit und den Unterhalt der
Zufahrt und der öffentlichen Straßenflächen im Umfeld
des Bauvorhabens verantwortlich. Die regelmäßige
Reinigung der öffentlichen Straßenflächen, sowie die
umgehende Beseitigung von Straßenverschmutzungen durch
den Baubetrieb insgesamt, sind in die
Baustelleneinrichtung einzurechnen.

*Hinweis*
Baureinigung

Die Baustelle ist während des laufenden Betriebs immer
sauber zu halten, einmal wöchentlich ist der gesamte
Baustellbereich von den momentan tätigen Firmen
gemeinschaftlich besenrein herzustellen. Sollte keine
eigene Position im LV ausgewiesen sein, sind die Kosten
auf die Positionen umzulegen.

*Hinweis*
Bautagebuch

Vom Auftragnehmer ist ein Bautagebuch zu führen und dem
Planungsbüro zu überlassen.

*Hinweis*
Dokumentationsunterlagen:

Die Dokumentationsunterlagen sind dem Planungsbüro vor
Stellung der Schlussrechnung zu überlassen.

*Hinweis*
Technische Spezifikationen

Soweit in der Leistungsbeschreibung auf Technische
Spezifikationen,
z.B. nationale Normen, europäische technische
Zulassungen, gemeinsame technische Spezifikationen, internationale Normen,
Bezug
genommen wird, sind darunter auch ohne den
ausdrücklichen
Zusatz "oder gleichwertig" immer gleichwertige
Technische Spezifikationen zu verstehen.

*Hinweis*
RAL - Gütezeichen, DIN EN ISO

Für die verwendeten Materialien und Baustoffe ist die
Unbedenklichkeit hinsichtlich Umweltverträglichkeit und
Anforderungen an
Sicherheit und Gesundheit nachzuweisen.
Dies ist insbesondere durch Vorlage der einschlägigen
Gütesiegel
der RAL - Gütesicherung oder gleichwertiger
Zertifizierungen nach
DIN, EN bzw. ISO und Zulassungen wie Ü-Zeichen und CE-
Kennzeichnung zu gewährleisten.

Im Interesse des Schutzes von Gesundheit und
Wohlbefinden der
Gebäudenutzer sind nur Stoffe und Materialien zu
verwenden, die
über die geforderten Gütezeichen verfügen.

Die Notwendigkeit der bauordnungsrechtlichen Zulassung
von Stoffen
und Materialien im Sinne des Art. 15 ff Bay BO bleibt
davon unberührt.

*Hinweis*
Produktneutralität nach §7 VOB/A

Nachstehende Produkte können sich aufgrund der
umfangreichen
Anforderungen an die Beschaffenheit der Materialien und
Leistungen an der Produkt- und Materialsystematik
einzelner Hersteller
oder Fabrikate orientieren.

Der Nachweis der Gleichwertigkeit obliegt dem Bieter,
und ist im Auftragsfalle
unaufgefordert vorzulegen.

*Hinweis*
Angaben des Bieters

Zur Gewährleistung einer umfassenden Kompatibilität,
sowie zur
Minimierung der Ansprechpersonen wird Wert darauf
gelegt, dass alle
Konstruktionen von einem Systemhersteller stammen.
Zur Prüfung der Gleichwertigkeit der angebotenen mit
der vorgegebenen
Konstruktion sind auf verlangen Detailzeichnungen aller
betreffenden Punkte, Muster und System-Prüfzeugnisse
vorzulegen.
Fehlen die Angaben, kann es zum Ausschluss vom
Wettbewerb kommen.

Türen mit 75 mm Grundbautiefe
Angebotenes Fabrikat / Typenbezeichnung:

 ___________________
 (vom Bieter einzutragen )

Rauchschutztüren mit 65 mm Grundbautiefe
Angebotenes Fabrikat / Typenbezeichnung:

 ___________________
 (vom Bieter einzutragen )

Brandschutztüren mit 90 mm Grundbautiefe
Feuerwiderstand 90 min
Angebotenes Fabrikat / Typenbezeichnung:

 ___________________
 (vom Bieter einzutragen )

Glaslieferant
 ___________________
 (vom Bieter einzutragen )

Nachfolgende Abfragen von Kriterien dienen der
Vergleichbarkeit der
angeboten Leistungen und sind durch Zertifikate und
Nachweise zu belegen.

T30: Bauaufsichtliche Zulassung

Nachweis der Gebrauchstauglichkeit der Klasse 4 gemäß
DIN EN 1192 hinsichtlich ihrer mechanischen Festigkeit

Nachträgliche Um- und Nachrüstbarkeit des Brandschutz-
Systems ohne Verlust der Zulassung und ohne weiteren
Nachweis muss möglich sein für folgende nachträglichen
Änderungen und Ergänzungen: Anbringen von verdeckt
liegenden Magnet- und Schließkontakten, verdeckt
liegende Kabelführungen im Blend- und Flügelrahmen,
Umrüstung von Einfach- zu Mehrfachverriegelungen (oder
umgekehrt), Nachrüstung von E-, A-Öffnern,
Motorschlössern, Blockschlössern, Türüberwachungen,
flexibler Austausch und Wechsel auf andere Bandarten
(Rollentür-, Aufsatz-, verdeckt liegende Bänder)

Nachweis: Uw bzw. Ucw der Elemente und Ug- Wert des
Glases / Up-Wert des Paneels

Alle relevanten Systemkomponenten (Systemprofile,
Beschläge,
Dichtungen), sind mindestens 10 Jahre, nach erfolgter
Endabnahme
der Leistung, verfügbar.

Firma / Stempel
 ________________________________________

Unterschrift  _________________________________________

Datum  ____________________den___________________

*Hinweis*
Zusätzliche Technische Vertragsbedingungen

Art und Umfang der Leistung
Gegenstand dieser Ausschreibung sind Metallbauarbeiten.
Die
Leistung umfasst die Herstellung, die Lieferung und die
Montage von
Aluminium-Bauelementen.

Zusätzlicher Gegenstand dieser Ausschreibung sind die
Verglasungsarbeiten. Die Leistung umfasst die
Lieferung, das
Einsetzen und das Abdichten aller Glasscheiben und
Ausfachungen.

Hinweis zu aufgeführte Normen etc.:
Alle aufgeführten Normen, Vorschriften, Gesetze gelten,
wenn
nicht anders in den Texten vermerkt, in der zum
Vertragsschluss
gültigen Fassung.

*Hinweis*
Vereinfachte Schreibweise
AG = Auftraggeber
AN = Auftragnehmer (Bieter)

Konstruktionssystem
Die Profil-, Zubehör-, Dichtungs- und Beschlagauswahl
muss nach
den gültigen Unterlagen des jeweiligen System-
Herstellers erfolgen.

Angaben zur Leistungsbeschreibung
Grundlage des Angebotes ist das vorliegende
Leistungsverzeichnis
einschließlich der Vorbemerkungen.

Qualitätssicherung
Gemäß der Bauproduktenverordnung muss für jedes
nachfolgend
beschriebene Bauprodukt, das von einer harmonisierten
Norm erfasst
ist oder das einer Europäisch Technischen Bewertung
entspricht, eine
Leistungserklärung, in Bezug auf dessen wesentliche
Merkmale
(Anhang ZA der harmonisierten Norm) vorliegen. Alle für
den
Verwendungszweck im Mitgliedstaat geforderten
wesentlichen Merkmale
sind in der Leistungserklärung anzugeben.
Weiterhin können nach Landesbauordnung die Bauprodukte
zusätzlich
mit einer Bestätigung ihrer Übereinstimmung mit den
technischen Regeln,
den allgemeinen bauaufsichtlichen Zulassungen, den
allgemeinen
bauaufsichtlichen Prüfzeugnissen oder den Zustimmungen
im Einzelfall
ausgestattet werden.
Für die einzelnen Aluminiumelemente sind element- und
herstellerspezifische EPD?s gemäß EN 15804,
nachgewiesen gemäß ISO 14025, vorzulegen.

Für die Auftragsabwicklung gelten
VOB/B (Allgemeine Vertragsbedingungen für die
Ausführung von
Bauleistungen).
VOB/C (Allgemeine Technische Vertragsbedingungen
für Bauleistungen).
Die für dieses Gewerk und für die Erstellung aller
ausgeschriebenen Maßnahmen aktuellen DIN-Normen, DIN EN
-
Normen, DIN EN ISO-Normen, Vorschriften, Richtlinien,
Verordnungen, Gesetze, Arbeitsanweisungen, etc. sind
einzuhalten.

Ausführungsunterlagen
Der AG legt dem AN nach der Auftragserteilung und vor
Beginn der Arbeiten, die zur Ausführung notwendigen
Unterlagen gemäß § 3 Abs. 1 VOB/B rechtzeitig und
unentgeltlich vor. Ausführungsunterlagen sind demnach
alle das Werk betreffenden Hilfsmittel, die außer
Arbeit, Material oder Boden zur Vorbereitung und
mangelfreien, sowie rechtzeitigen Durchführung der
Bauleistung benötigt werden und ohne die der AN die
Bauleistung nicht so wie vertraglich vorgesehen oder
gar überhaupt nicht erbringen kann; dazu zählen u.a.
auch Proben, Muster und Modelle, sowie endgültige
vollständige und ausführungstechnisch brauchbare
Ausführungs-, Detail- und Konstruktionszeichnungen im
Maßstab 1:50 bis 1:1, die nach § 34 Abs. 3 Nr. 5 HOAI
anzufertigenden und angefertigten - auftraggeberseitig
freigegebenen - Ausführungspläne des bauplanenden
Architekten mit allen für die Ausführung notwendigen
Einzelangaben, und statische und sonstige Berechnungen
oder bestimmte Planungen anderer Sonderfachleute.
Tragwerkspläne und statische Berechnungen oder
bestimmte Planungen anderer Sonderfachleute sind in die
bauseits zu stellende Ausführungsplanung integriert.
Sollten sich bei den Ausführungsunterlagen Änderungen
ergeben, welche auch die Leistungen des AN betreffen,
werden diese Änderungen durch den AG gekennzeichnet und
dem AN unverzüglich schriftlich verbindlich mitgeteilt.

Baumaße
Das Aufmaß ist vom AN grundsätzlich eigenverantwortlich
und auf
Grundlage der bauseitig hergestellten Ausgangssituation
am Bau zu
nehmen. Werden dabei Rohbautoleranzen außerhalb der
festgelegten
Toleranzen festgestellt, ist der AG darüber zu
informieren. Fordert der
AG, dass die Konstruktionen schon zu einem Zeitpunkt
zur Montage
bereitstehen müssen, der ein Aufmaß vor Fertigung
unmöglich macht,
so sind die objektspezifischen Toleranzen vom AG
vorzugeben und
vom AN zu beachten.

Werkstatt- und Montageplanung
Der AN schuldet nach Ziffer 3.1.7 DIN 18360 eine
Werkstatt- und
Montageplanung auf Basis der vom AG zu liefernden
Ausführungsunterlagen. Diese ist vor Fertigungsbeginn
vorzulegen.
Aus den Darstellungen müssen Konstruktion, Maße, Einbau
,
Befestigung und Bauanschlüsse der Bauteile, sowie die
Einbaufolge
erkennbar sein (DIN 18360, Ziff. 3.1.7). Die
Darstellungen sind in
Zeichnungen, Maßstab mind. 1:50 und in 3-facher
Ausfertigung, zu liefern.
Der AG prüft die Werkstatt- und Montageplanung auf
Übereinstimmung
mit der Ausführungsplanung. Bei Übereinstimmung mit der
Ausführungsplanung gibt der AG die Werkstatt- und
Montageplanung
mit dem entsprechenden Prüfvermerk an den AN zurück
(Freigabe).

Toleranzen
Die Toleranzen für die jeweiligen Gewerke werden durch
den AG aufeinander abgestimmt. Sofern die Maße der
Elemente vor Ausführung nicht genommen werden können,
legt der AG objektspezifische Toleranzen fest (vgl. RAL
Leitfaden zur Montage: 2024-03, Ziffer 3.1.2, Nr. 16,
Seite 45f.). Für die Montage sind Abweichungen von
vorgeschriebenen Maßen in den durch DIN 18202
bestimmten Grenzen zulässig, sofern die Funktion und
die Tragfähigkeit der Bauteile nicht beeinträchtigt
wird (DIN 18360 Ziff. 3.1.4).
Soll auf bauseitigen Wunsch hin nach theoretischen
Maßen geplant und gefertigt werden und kommt es trotz
Einhaltung der jeweiligen Toleranzen zu
Passungenauigkeiten in der Ausführung, so dass die
Leistung des AN auf die Leistung Rohbau nicht
ausreichend abgestimmt ist, entscheidet der AG, wie
diese zu beseitigen sind.

*Hinweis*
Aluminium
Es sind stranggepresste Aluminium-Profile der Legierung
EN AW 6060
und EN AW 6063 in Eloxalqualität nach DIN EN 755 und
DIN EN 12020
zu verwenden.
Für anodisierte Aluminium-Bleche in Eloxalqualität ist
die
Legierung AlMg 1, halbhart, (EN AW 5005A) zu verwenden.
Der AN hat sicherzustellen, dass die von ihm
angebotenen und
verarbeiteten Aluminiumbauteile von Lieferanten
stammen, die der A/U/F
Initiative, Recycling im Bausektor, angehören, oder
einen gleichwertigen
schlüssigen Recyclingprozess (PRP) nachweisen können.
Es ist
sicherzustellen, dass Produktionsabfälle und
demontierte Elemente
(Sanierungsbau) aus Aluminium dem Verwertungsprozess,
für die
Herstellung von Fenster- und Fassadenprofilen,
zurückgeführt werden.
Die relevante CO2-Einsparung findet immer in der
Herstellung statt, z.B.
durch den verringerten Energieaufwand, der für die
Herstellung der
Profile benötigt wird.
Bei der Belieferung steht im Vordergrund, dass
bestellte Profile möglichst
effizient und mit kurzen Transportwegen ihr Ziel
erreichen. Um das zu
gewährleisten, ist es zulässig nach der Herstellung der
Profile in der
Lagerhaltung und Auslieferung nicht mehr zwischen
verschiedenen
Materialgüten z.B. mit unterschiedlich hohen Anteilen
an Primär- oder
Recycling-Aluminium zu unterscheiden. Es ist dann durch
externe
Nachweise sicherzustellen, dass der Hersteller stets
eine ausreichende
Menge der Aluminium-Profile herstellt, die der hier
beschriebenen
Güte entspricht.
Der Embodied Carbon Footprint bzw. GWP-Wert von 3,84 kg
pro kg Aluminium-Profil darf nicht überschritten
werden. Der Recyclinganteil und der GWP-Wert müssen
durch einen entsprechenden Nachweis gemäß ISO 14025 und
EN 15804 erbracht werden. Auf Anforderung des AG hat
der AN über die Einhaltung der v.g. Forderungen
projektbezogene Bescheinigungen des Herstellers bzw.
Prüfzeugnisse und Nachweise vorzulegen.

Stahl
Stahlteile (Anker-, Unterkonstruktionen, geschweißte
Konstruktionen,
etc.) sind in feuerverzinkter Ausführung vorzusehen.
Stahlbleche
sind verzinkt auszuführen.
Die Nachbesserung von Fehlstellen, Beschädigungen,
sowie das
Nacharbeiten von etwaigen Schweißstellen hat
entsprechend
DIN EN ISO 1461 zu erfolgen.

Edelstahl
Verankerungselemente und -mittel, die einem
Korrosionsangriff
ausgesetzt und für Wartungen nicht zugänglich sind, z.
B. Befestigungs-
und Verankerungskonstruktionen von vorgehängten
Fassaden
(Kaltfassaden), sowie alle Verbindungsteile sind
grundsätzlich aus
rostfreiem Edelstahl herzustellen.
Als Verankerungs-, Verbindungs- und
Befestigungselemente dürfen,
ohne besonderen Korrosionsschutznachweis gemäß DIN
18516-1,
nur nichtrostende Stähle bzw. Stähle gemäß der
allgemeine
bauaufsichtlichen Zulassung "Z-30.3-6" vom 05. März
2018 der
Informationsstelle Edelstahl Rostfrei, verwendet
werden.
Weiterhin ist sicherzustellen, dass unter Spannung
stehende Bauteile,
besonders wenn sie legiert sind, in uneingeschränkter
Festigkeit zu
keiner Spannungskorrosion oder anderweitiger
interkristalliner oder
auch anderweitig wirksam werdender Zersetzung im
Alterungsprozess
neigen.
Auf Anforderung des AG hat der AN über die Einhaltung
der v. g.
Forderungen projektbezogene Bescheinigungen des
Herstellers bzw.
Prüfzeugnisse und Nachweise vorzulegen.

Zusammenbau unterschiedlicher Werkstoffe
Beim Zusammenbau unterschiedlicher Werkstoffe muss
gewährleistet sein,
dass keine Kontaktkorrosion und keine andere ungünstige
Beeinflussung
entstehen kann. Es sind Zwischenlagen aus
Kunststofffolie oder
dgl. vorzusehen.

Systembeschreibung
Die Angaben der formalen Profilabmessungen (Bautiefen
und
Ansichtsbreiten von außen) und der
Konstruktionsmerkmale sind
zu berücksichtigen.
Bei Widersprüchen geht die Leistungsbeschreibung in den
jeweiligen
Positionen den Vorbemerkungen und diesen ZTV vor.

*Hinweis*
Profilauswahl
Bei wärmegedämmten Profilen sind nur solche zulässig,
bei denen
die Innen- und Außenschalen durch Wärmedämmprofile
durchgehend
kraft- und formschlüssig miteinander verbunden sind.
Die Profile müssen die auftretenden Beanspruchungen
gemäß
DIN EN 1990 nach DIN EN 1991 inkl. der zugeordneten
nationalen
Anhängen sicher abtragen. Die dabei zwischen Innen- und
Außenschalen
auftretenden Schubkräfte müssen vom Verbund zuverlässig
übertragen
werden. Die vom System-Hersteller angegebenen wirksamen
Trägheitsmomente (Ix) sind, unter Berücksichtigung der
DIBT Richtlinie
für thermisch getrennte Profile, für die Auswahl zu
berücksichtigen.
Das Prinzip der Wärmedämmung ist für die gesamte
Konstruktion
einzuhalten.
Alle Verbundprofile der Fenster- und Türsysteme sind
mindestens
als Dreikammersystem (zwei Hohlprofile plus
Verbundzone) auszuführen.
Der Verbund der Profile muss ohne zusätzliche
Abdichtung wasserdicht
und wasserbeständig sein. Der Falzgrund der Profile
muss absolut
glattflächig ausgebildet sein (auch die Verbundzone),
so dass anfallende
Feuchtigkeit immer in die tiefste, außenliegende Ebene
(Rinne) des
Falzes abgeführt wird, ohne dass hierfür zusätzliche
Drainagekanäle
hergestellt werden müssen. Die Belüftung des
Falzgrundes bei
Isolierverglasungen muss nach den Richtlinien der
Isolierglas-Hersteller erfolgen.

Profilverbindungen
Eckverbinder müssen in ihrem Querschnitt den inneren
Profilkonturen
entsprechen. Bei den Gehrungen ist auf eine
einwandfreie
Verklebung der Gehrungsfläche zu achten. Auch an den T-
Stößen
ist das Einsickern von Wasser in die Konstruktion -
durch
entsprechende Füllstücke mit dauerelastischer
Abdichtung - zu
verhindern.
Bei wärmegedämmten Profilen muss die Dämmwirkung auch
im
Eck- und T-Verbinderbereich voll erhalten bleiben.

Flügeldichtungen
Die Dichtungen müssen auswechselbar sein.
Für Dreh-, Drehkipp- und Stulp-Fenster ist eine
Mitteldichtung
vorgeschrieben.

Entwässerung der Konstruktion
Falze und Profilnuten, in die Niederschlag und
Kondenswasser
eindringen können, müssen nach außen entwässert werden.
Sichtbare Entwässerungsschlitze sind mit Kappen
abzudecken.
Entwässerung, Dampfdruckausgleichsöffnungen
Entwässerung:
Gemäß DIN 18055 muss sichergestellt sein, dass in die
Rahmenkonstruktion eingedrungenes Wasser unmittelbar
und
kontrolliert abgeführt wird, um Schäden am Fenster und
am
Baukörper zu vermeiden.
Die Entwässerungsöffnungen zur Außenseite sollen einen
Mindestquerschnitt von 5x20 mm haben. Der Abstand der
Öffnungen untereinander soll bei diesem
Mindestquerschnitt
nicht mehr als 600 mm betragen.

*Hinweis*
Beschläge Türen
Für die jeweiligen Anforderungen der Türen, sind die
einzusetzenden
Türbänder und Beschläge in ihrer Grundausstattung in
den
Leistungspositionen beschrieben.
Die Ausführung und die Anordnung der Türbänder ist
unter
Berücksichtigung der Lastannahmen nach den
Bemessungstabellen
des System-Herstellers vorzusehen.
Die Stulpbleche der einzusetzenden Schlösser und die
Schließbleche
müssen aus Edelstahl bestehen.

Zubehörteile wie Zylinder-Rosetten, Drückerstifte,
Dichtstücke,
Befestigungszubehör und Fußpunktabdichtungen werden in
den
folgenden Beschreibungen nicht besonders erwähnt; diese
Zubehörteile
sind jedoch in jedem Fall mitzuliefern.

*Hinweis*
Elektrisch gesteuerte Feststellanlagen für Feuerschutz-
und Rauchschutzabschlüsse
Bei den nachfolgend ausgeschriebenen Komponenten
handelt
es sich um elektrisch gesteuerte Feststellanlagen an
ein- oder
zweiflügligen Brand- und Rauchschutztüren.
Bei der Auswahl (Art und Anzahl) der Brandmelder für
die
Feststellanlagen ist die Feststellanlagen RL
(Richtlinie für
Feststellanlagen) und die Zulassungen der jeweiligen
Hersteller zu
verwenden. Hierbei sind insbesondere die Gegebenheit
vor Ort und
die Einbausituation zu berücksichtigen.
Nach dem betriebsfertigen Einbau der Feststellanlagen
am
Anwendungsort sind deren einwandfreie Funktion und
vorschriftsmäßige Installation durch eine
Abnahmeprüfung
festzustellen.
Die Abnahmeprüfung darf nur von autorisierten
Fachkräften
oder von Fachkräften einer dafür benannten Prüfstelle
durchgeführt werden. Für die Instandhaltung und die
Wartung
ist die DIN 14677 zu berücksichtigen.

*Hinweis*
Verglasung
Die nachfolgende Beschreibung stellt eine allgemeine
Regelung für die
Lieferung und das Einsetzen der Verglasung in
Bauelementen dar.
Die in den Positionsbeschreibungen angegebenen
Abmessungen
beziehen sich auf die Außenmaße der Bauelemente. Die
Kosten für
die Ermittlung der Glasmaße sind in die Angebotspreise
einzurechnen,
eine gesonderte Vergütung erfolgt hierfür nicht.
Zum Lieferumfang der Verglasungsarbeiten gehören alle
hierfür
erforderlichen Dichtungen und deren Einbau,
einschließlich der dicht
auszuführenden Eckausbildungen und Stöße. Weiterhin
mitzuliefern
sind alle erforderlichen Dichtstoffe, Glasauflager und
Klotzungsbrücken.
Die Dicken der Einzelscheiben sind unter
Berücksichtigung der
Scheibengrößen und der Lastannahmen nach den
Bemessungstabellen des Glas-Herstellers zu ermitteln.

Technische Richtlinien des Instituts des Glashandwerks
für
Verglasungstechnik und Fensterbau, Hadamar (IGH)
DIN 18545 Abdichten von Verglasungen mit Dichtstoffen
Richtlinie VE-06/01: Beanspruchungsgruppen für die
Verglasung
von Fenstern vom Institut für Fenstertechnik e.V.,
Rosenheim.

Die Verglasungen sind gemäß  den ?Glasbemessungs- und
Konstruktionsregeln? nach DIN 18008-1 bis -5 und
DIN 18545
?Anforderungen an Glasfalze und Verglasungssysteme?
unter
Berücksichtigung der EN 12488 (Verklotzung)
auszuführen.

Die Glaskanten der beschriebenen Gläser sind nach DIN
1249-11,
auszuführen.

Einscheibensicherheitsglas
Sollte es, bedingt durch die ausgeschriebene
Konstruktionsart / Anwendung erforderlich sein, dass
eine ESG- oder
eine ESG-H-Scheibe als Außenscheibe einer
Isolierglaseinheit in
einer Vertikalfassade eingesetzt wird, ist der
Auftraggeber in
Anbetracht des bestehenden Spontanbruchrisikos hierüber
vorab zu
informieren, bspw. durch eindeutige Benennung in den
dem
Auftraggeber übergebenen Unterlagen wie der Werkstatt-
und
Montageplanung. Der AN informiert den AG, wenn ESG bzw.
ESG-H
zum Einsatz kommt. Dies gilt nur soweit die
Leistungsbeschreibung
nicht ohnehin oder technisch zwingend die Ausführung
mit ESG bzw.
ESG-H vorsieht und soweit das Risiko dem AG nicht
bekannt ist.

*Hinweis*
Ausfachungen
Für die Lieferung und den Einbau von Ausfachungen gilt
sinngemäß
die im Abschnitt Verglasung näher beschriebene
Regelung.
Die in der nachfolgenden Beschreibung der Paneele
gemachten Angaben
zu den einzusetzenden Werkstoffen und deren Querschnitt
sind formale
Mindestanforderungen. Die in den "ZTV" gemachten
Angaben zum
Wärmeschutz, Schallschutz, Brandschutz und zur Angriffs
-
und
Durchschusshemmung, sowie die für diese Bereiche
geltenden
DIN-Normen sind zu berücksichtigen.

Der Dämmkern der Paneele ist in jedem Fall in
druckfester Ausführung
und/oder mit einem druckfesten Einleimer auszuführen.
Die
anwendungsbezogenen Anforderungen an die
Wärmedämmstoffe und
die entsprechende DIN EN des Bezeichnungsschlüssels
sind gemäß
der DIN V 4108-10 auszuwählen. Die Klassifizierung des
Brandverhaltens
und die Eingruppierung erfolgt nach der DIN EN 13501,
bei Schäumen
ist die Klasse E zu berücksichtigen, bei Mineralwolle
Klasse A1. Kommt
als Dämmkern Mineralwolle zur Ausführung, so ist diese
in stehender
Faser und mit zusätzlicher mechanischer Sicherung gegen
Absacken
zu verarbeiten.
Der Werkstoff des druckfesten Einleimer richtet sich
nach der Vorgabe
des yp W(mk) des Abstandshalter.

Die beschriebenen Paneele müssen nach den allgemein
anerkannten
Regeln der Technik dampfdiffusionsdicht ausgebildet
sein. Durch
konstruktive Maßnahmen muss verhindert werden, dass
eine
Durchfeuchtung, sowie eine mechanische Zerstörung des
Dämmstoffes
eintritt. Die Oberflächenveredelung der Aluminium-
Verbundpaneele ist,
wenn in den Positionsbeschreibungen nicht anders
angegeben,
gemäß der Beschreibung in den "ZTV" auszuführen.

*Hinweis*
Einbau der Elemente
Die Verankerungen der Elemente sind so auszuführen,
dass alle aus
horizontaler und vertikaler Richtung auftretenden
Kräfte und Lasten
kraftschlüssig und mit den vorgeschriebenen
Sicherheitsreserven
auf den Baukörper übertragen werden.
Bewegungen des Baukörpers und Dehnungen der Elemente
müssen
aufgenommen werden, ohne dass hieraus Belastungen auf
die
Konstruktion übertragen werden.
Die Montage der Aluminium-Bauelemente muss flucht- und
lotrecht
erfolgen. Die horizontalen Einbauebenen sind nach den
Meterrissen
einzumessen, die in jedem Geschoss durch den AG
anzubringen sind.
Alle zur Montage erforderlichen Befestigungsmittel sind
in die
Einheitspreise mit einzukalkulieren.
Befestigungs- und Verbindungsmittel - wie Schrauben,
Bolzen und
Dübel - müssen entsprechend dem jeweiligen
Verwendungszweck
und gemäß den Anforderungen ausgewählt werden. Bei der
Auswahl
sind die hierfür gültigen Normen und den allgemein
anerkannten Regeln
der Technik zu berücksichtigen und zu befolgen.
Es kommen nur bauaufsichtlich zugelassene Dübel zur
Ausführung.
Sämtliche Befestigungsteile, die der Witterung
ausgesetzt sind bzw.
in hinterlüfteten Bereichen liegen, sind aus Edelstahl
zu fertigen.
Sämtliche Anschlüsse und Abdichtungen an angrenzende
Bauteile
sind in die Einheitspreise einzukalkulieren.
Die Anschlüsse müssen den bauphysikalischen
Anforderungen gerecht
werden. Das heißt, Anforderungen aus Wärmeschutz,
Feuchteschutz,
Schallschutz und Fugenbewegung sind zu berücksichtigen.
Für die Montage nach Meterriss sind gemäß dem RAL
Leitfaden zur
Montage 2024-03, Ziffer 3.1.2, Nr. 16, Seite 45f,
Höhenbezugspunkte
an der Baustelle durch den AG vorzusehen. Diese müssen
sich in
jedem Stockwerk befinden und dürfen nicht weiter als 10
Meter von
jedem Einbauort einer der nachfolgend beschriebenen
Leistung
entfernt sein.

Abdichtung zum Baukörper
Erforderliche Dichtungsprofile sind aus EPDM
einzusetzen.
Sie müssen in Beschaffenheit, Abmessung und Gestaltung
dem
vorgesehenen Verwendungszweck entsprechen. Ihre
elastischen
Eigenschaften müssen im vorkommenden Temperaturbereich
den
Anforderungen genügen.
Für Versiegelungen sind elastisch bleibende Dichtstoffe
auf Silikon-
oder Polysulfidbasis zu verwenden. Die Versiegelung
muss unter
Berücksichtigung der konstruktiven Gegebenheiten
innerhalb der
vorkommenden Temperaturbereiche an den anschließenden
Bauteilen so haften, dass sie - unter Berücksichtigung
der zulässigen
Dehnungsbewegungen der Bauteile - nicht von den
Haftflächen
abreißt. PVC-Profile dürfen nicht mit bitumenhaltigen
Stoffen in
Verbindung kommen. Bei der Abdichtung von
Anschlussfugen mit
elastischen Dichtstoffen sind die DIN 18540 und die
Verarbeitungs-
Richtlinien des Herstellers zu befolgen.
Bei Abdichtung der Bauteile zum Baukörper mit
Bauabdichtungsfolien
ist die Auswahl nach deren Eigenschaften, geringe bzw.
hohe
Dampfdurchlässigkeit, entsprechend den jeweiligen
Anforderungen,
vorzunehmen. Wird die Bauabdichtungsfolie verklebt, so
müssen
die Klebeflächen frei von Verunreinigungen und
Fremdstoffen sein.
Die Angaben des Herstellers sind zu beachten.

Feuchtigkeitsschutz
Bei der Wärmedämmung eines Bauteils ist stets darauf zu
achten,
dass die dampfdichten Materialien auf der warmen Seite
und die
dampfdurchlässigen auf der kalten Seite angebracht
werden.
Baukörperanschlüsse sind fachgerecht abzudichten.
Die Abdichtung der Fenster-, Tür- und Fassadenelemente
zum
Baukörper ist mit Bauabdichtungsfolien bzw.
abgekanteten
Blechprofilen einschl. geeigneter dauerelastischer
Versiegelungen
inkl. Vorfüller zu angrenzenden Bauteilen herzustellen.
Lage und Anordnung von Dampfsperren und Folien müssen
wärme-
und feuchttechnischen Erfordernissen entsprechen.
Alle Flächen der Fassade müssen so entkoppelt, gedämmt
und
abgedichtet werden, dass an keiner Stelle (Flächen,
Ecken,
Randbereiche, Deckenbereiche und Fußpunkte etc.)
unzulässiges
Tau- bzw. Kondensatwasser anfällt.
Zur Vermeidung von Tauwasser- und Schimmelpilzbildung
auf
raumseitigen Bauteiloberflächen darf die raumseitige
Oberflächentemperatur von 12,6° C gemäß DIN 4108
bezogen
auf 20° C Rauminnentemperatur und -5° C Außentemperatur
,
bei einer korrespondierenden Raumluftfeuchte von 50%
nicht
unterschritten werden.
Die Mindestforderungen zur Vermeidung von
Schimmelpilzbildung
im Bereich von Wärmebrücken sind gemäß DIN 4108
einzuhalten.
Soweit die Anschlussausbildungen entsprechend dem
Beiblatt 2 zur
DIN 4108 ausgeführt werden, ist kein gesonderter
Nachweis
erforderlich. Für alle abweichenden Konstruktionen
müssen die
Mindestanforderungen nachgewiesen werden.

Die bauphysikalischen Einwirkungen durch das Raumklima
und
das Außenklima sind zu berücksichtigen. Die Anschlüsse
zum
Baukörper müssen den Anforderungen aus Wärme-, Schall-
und
Feuchteschutz gerecht werden.
Die Anforderungen an die Anschlussfugenausbildung sind
in
DIN 4108-7, DIN 4109 sowie DIN 18355 und DIN 18533
enthalten.
Für nähere Informationen wird der Leitfaden zur Montage
der RAL-
Gütegemeinschaften Fenster und Haustüren, Frankfurt a.
M., empfohlen.

Die Anschlussfugenabdichtung vom Baukörper zum Element
zur
kalten Außenseite, sowie zur warmen Innenseite, ist
entsprechend
der Anforderungen aus dem Wärmeschutznachweis gemäß
Gebäudeenergiegesetz (GEG) für Bauanschlüsse
auszuführen.

Die nachfolgend spezifizierten Folien dienen als
Elementabdichtungen.
Folien sind vor Erstellung der Außenschale anzubringen.
Materialdicke: 0,75 mm
Folienbreite seitlich: ca. 250 mm
Folienbreite oben: ca. 250 mm
Folienbreite unten: ca. 250 mm

Sollten bedingt durch den Verwendungsort oder Art der
Bauteile
ein andere Funktion hinsichtlich der Beschaffenheit und
Ausführung
der Folien gefordert sein, wird dieses gesondert
beschrieben.

*Hinweis*
Verankerung Fenster / Tür
Die Verankerung von Fenster- und Türwänden hat gemäß
DIN 18360 und den örtlichen Gegebenheiten statisch
ausreichend
zu erfolgen. Der Leitfaden zur Montage der RAL-
Gütegemeinschaften
Fenster und Haustüren, Frankfurt a. M, Stand 2020-03,
Ziffer 3.1.2,
Nr. 7, Seite 33 ist zu berücksichtigen.

*Hinweis*
Oberflächenbehandlung, Farb-Beschichtung (Pulver)
Die Beschichtung der Aluminium-Profile und/oder -Bleche
muss mit
GSB International und/oder QUALICOAT gütegesicherten
Pulver auf
Polyesterbasis in einer Schichtdicke von mindestens 50
µm / bzw.
nach Vorgaben des Nasslackherstellers, erfolgen. Der
ausführende
Beschichtungsbetrieb muss Inhaber des Gütezeichens der
GSB
International ("Gütegemeinschaft für die
Stückbeschichtung von
Bauteilen aus Aluminium", Franziskanergasse 6, D-73525
Schwäbisch Gmünd) oder des Gütezeichens der QUALICOAT
(Verband für die Oberflächenveredelung e.V. (VOA)
Laufertormauer 6,
90403 Nürnberg) sein.
Für Metallbauelemente im einbaufertigen oder
eingebauten Zustand
sind die Empfehlungen für die visuelle Beurteilung von
organisch
beschichteten Oberflächen des VFF-Merkblatts AL.02 zu
berücksichtigen.

Farbbestimmung Metallbauarbeiten
Farbton außen / innen: RAL nach Wahl des AG
 (außer Intensiv-, Metallic- und
 Perlglimmerfarben)

Türbänder: C-0
Betätigungen/Handhaben Türen: Inox (Edelstahl)

Der endgültige Farbton wird nach Auftragserteilung
bekannt
gegeben. Die Palette der zur Wahl stehenden Farbtöne
ist auf
die obige Farbkarte eingegrenzt. Alle Profile erhalten
den
gleichen Farbton.

*Hinweis*
Technische Vorgaben und bauphysikalische Anforderungen
Soweit in den Leistungsbeschreibungen für einzelne
Positionen
keine anderen Angaben erfolgen, gelten die
nachstehenden
Vorgaben:

*Hinweis*
Anforderungen an die Bauteile
Die entsprechenden Nachweise sind nach Aufforderung
durch den
AG diesem in schriftlicher Form vorzulegen. Der AN hat
im Rahmen
seiner EG-Konformitätserklärung die Übereinstimmung
seines
Produkts mit den jeweiligen Anforderungen nach DIN EN
zu erklären.

Die nach genannten Werte beziehen sich auf
Standardelemente.
Gegebenenfalls können andere
Elementformen/Öffnungsvarianten
oder Profilkombinationen abweichende Klassifizierungen
haben.

Außentüren nach DIN EN 14351-1
Türelement: Ud 1,3 W/(m²K)
Glaswerte nach DIN EN 673: Ug 0,6 W/(m²K)
Gesamtenergiedurchlässigkeit: g £ 50 %
Isolierglas-Abstandshalter: yg 0,047 W/(mK)
Paneelwerte nach DIN EN 13164: Up 0,7 W/(m²K)
Abstandshalter: yg 0,2 W/(mK)

Luftdurchlässigkeit nach
DIN EN 12207 Klassifizierung: 2
Schlagregendichtheit nach DIN EN 12208
 Klassifizierung, Prüfverfahren A: 3A
Widerstandsfähigkeit bei Windlast nach
DIN EN 12210 Klassifizierung: C2

Bewertetes Schalldämm-Maß Rw: 33 dB

Der Gesamtenergiedurchlassgrad und der
Lichttransmissionsgrad
sind objektbezogen über die CE-Kennzeichen der
Verglasung
nachzuweisen.

*Hinweis*
Lastannahmen

Winddruck auf Außenbauteile nach DIN EN 1991-1-4 incl.
der nationalen
Anhänge
Angaben für Gebäude mit rechteckigem Grundriss
Windzone: I
Geländekategorie: II / III
Gebäudehöhe h: ca. 20,00 m
Einbauhöhe Ze: Erdgeschoss
Gebäudebreite b: ca. 41,8
Gebäudetiefe d: ca. 19,20 m
Höhe über NHN ca. 311,43 m

Waagerechte Verkehrslast (Seitenkraft) nach DIN EN
1991-1-1 und -2 incl.
der nationalen Anhänge
Zusatzlasten mit: 1.0 KN/m
wirkend in: Brüstungshöhe

*Hinweis*
Aluminium Systembeschreibung

*Hinweis*
Wärmegedämmtes Aluminium Tür-System
mit 75 mm Grundbautiefe.

Konstruktionsmerkmale:
Außen flächenbündige Türkonstruktion mit außen
umlaufender 7 mm
Schattenfuge.
5 Kammer Profilaufbau, symmetrisch angeordnet,
bestehend aus drei Aluminiumschalen die mittels
spezieller Isolierstege ohne Dämmschäume verbunden
sind.

Die Türflügelprofile sind als Hybridverbund mit einem
großem schubfesten Anteil zwischen Innen- und
Mittelschale, sowie einer entkoppelten Außenschale, als
"schubloser Verbund" auszuführen.
Die Entkopplung muss zwischen der äußeren
Aluminiumhalbschale und dem Isoliersteg erfolgen um den
Bi-Metall-Effect zu verringern.

Es sind Flügelprofile für den Einsatz einer
flügelüberdeckenden Türfüllung (Art und Ausführung wird
gesondert beschrieben) einzusetzen.

Die Türflügel sind mit einem 4-seitig umlaufenden, auf
Gehrung gefertigten Flügelprofil auszuführen.
Die Abdichtung muss über eine Mitteldichtungs- und zwei
Anschlagsdichtungsebenen erfolgen.
Die Beschlagsmontage erfolgt in der Aluminium
Mittelschale, nicht im Isoliersteg.
Eine Bauwerksbefestigung ist im Profil mittig über die
Mittelschale möglich.

Der untere Türabschluss ist, soweit keine anderen
Anforderungen an den Fußpunkt durch Normen /
Richtlinien / LBO's gegeben sind, mit einer
stabilisierenden zwischen gesetzten thermisch
getrennten Aluminium-Schwelle und entsprechenden
Dichtformstücken, auszustatten.

Profilbautiefen:
Blendrahmen, Pfosten, Riegel 75 mm
Flügelrahmen (Tür)  75 mm
Flügelrahmen (Tür) für beidseitig
flügelüberdeckende Türfüllungen 70 mm

Profilansichtsbreiten:
Blendrahmen / Sockel, unten 127 mm
Blendrahmen, seitlich und oben 76 mm
Pfosten 108 mm
Riegel 108 mm
Flügelrahmen, nach außen öffnend 119 mm
Flügelrahmen, nach innen öffnend 87 mm
Flügelprofil unten 132 + 25 mm
Flügelprofil unten 119 + 20 mm
Flügelsprosse glasteilend, horizontal  90 mm

*Hinweis*
Systeme für Innenelemente

*Hinweis*
Brandschutztüren in der Innenanwendung

Die nachfolgend beschriebenen Brandschutz-
Konstruktionen
sind zulassungspflichtige Bauteile.
Diese bauaufsichtliche Zulassung muss erteilt sein.
Die Angaben aus dem Genehmigungsantrag und die Auflagen
aus dem Zulassungsbescheid sind bei der Bauausführung
zu
berücksichtigen und zu befolgen.
Eine Ausfertigung des Zulassungsbescheides muss dem
Auftraggeber zusammen mit den Ausführungszeichnungen
vorgelegt werden.
Feuerschutzabschlüsse sind gemäß Bauordnung der Länder
überwachungspflichtige Bauteile.
Hersteller von Feuerschutzabschlüssen müssen sich von
einer -
durch das DIBt - anerkannten Überwachungsstelle
überwachen
und zertifizieren lassen. Die Kennzeichnung erfolgt
durch ein
Typenschild. Der Firmenname oder die Firmenkennzahl ist
aus
dem Typenschild ersichtlich.

*Hinweis*
Ungedämmtes rauchdichtes Aluminium Tür-System,
nach DIN 18095
mit 65 mm Grundbautiefe.

Rauchschutzabschluss, Prüfzeugnis (AbP) Nr.: P-5004 DMT
DO

Konstruktionsmerkmale
Die Konstruktion ist außen und innen flächenbündig.
Es dürfen nur geprüfte, zum System gehörende Gläser
und / oder Ausfachungen eingesetzt werden.
Die Abdichtung der Gläser und / oder Ausfachungen
erfolgt mit äußeren und inneren EPDM- Dichtungen.
Es dürfen nur geprüfte, zum System gehörende Beschläge
eingesetzt werden.
Die Abdichtung im Fußpunkt (Sockel) erfolgt durch eine
sich - beim Schließen der Tür - automatisch absenkende
Dichtung.
Die Montage der Elemente hat nach den Vorgaben des
Allgemeinen bauaufsichtlichen Prüfzeugnisses zu
erfolgen.
Die Türen sind rauchdicht nach DIN 18095 auszuführen.
Die Kennzeichnung erfolgt durch ein Typenschild.

Profilbautiefen
Blendrahmen, Pfosten, Riegel,
Flügelrahmen und Sockel 65 mm

Profilansichtsbreiten
Blendrahmen / Sockel, unten 150 mm
Blendrahmen, seitlich / oben 69 mm
Pfosten 94 mm
Riegel 94 mm
Flügelrahmen (nach außen öffnend) 98 mm
Flügelrahmen (nach innen öffnend) 73 mm
Flügelprofil unten 142 mm
Blendrahmenverbreiterung 34 mm

*Hinweis*
Thermisch getrenntes Aluminium-System für
Feuerschutzabschlüsse
T30 / F 30, nach DIN 4102 und DIN 18095
mit 90 mm Grundbautiefe.

Feuerschutzabschluss, T 30-1 RS Zulassungsbescheid Nr.:
Z-6.20-2330
Zulässige Abmessungen, Breite (lichte Durchgangsbreite)
456 mm bis
1500 mm, Höhe 1648 mm bis 3100 mm.
Feuerschutzabschluss, T 30-2-RS Zulassungsbescheid Nr.:
Z-6.20-2330
Zulässige Abmessungen, Breite (lichte Durchgangsbreite)
1184 mm bis
3022 mm, Höhe 1648 mm bis 3100 mm.

Maximal zulässige Breite der feuerbeständigen
Verglasung = unbegrenzt
Maximal zulässige Scheibengröße im Hoch-und Querformat
1500 x 3000 mm
mit Pyrostop 30-20
Maximal zulässige Scheibengröße im Hochformat 1500 x
2796 mm und
3000 x 1500 mm im Querformat mit Flam / Contraflam

Feuerhemmende Verglasung, F 30 Zulassungsbescheid Nr.:
Z-19.14-2271
Maximal zulässige Höhe der feuerhemmenden Verglasung =
5000 mm,
Maximal zulässige Breite der feuerbeständigen
Verglasung = unbegrenzt
Maximal zulässige Scheibengröße im Hoch- und Querformat
1500 x 3000 mm
mit Pyrostop 30-20
Maximal zulässige Scheibengröße im Hochformat 1500 x
2796 mm und
3000 x 1500 mm im Querformat mit Flam / Contraflam
Maximal zulässige Paneelgröße im Hoch und Querformat
1250 x 3000 mm
mit Promatect H Ausführung
Maximal zulässige Paneelgröße im Hoch und Querformat
1400 x 2300 mm
mit GKB Ausführung

Die Bauteile können wahlweise in T-Verbinder,
Elementbauweise, gemischter Bauweise
und Wechselprofil Bauweise ausgeführt werden.
Die Art ist nach den baulichen Gegebenheiten /
Anforderungen festzulegen.

Konstruktionsmerkmale:
3-Kammer-Aluminium-Hohlprofilen.
Funktionsnut zur klemmbaren Befestigung der Beschläge
(Schlösser,
Sicherungsbolzen, E-Öffner, Montageanker,
Rollenklemmband, verdeckt
liegendes Band).
Es dürfen nur geprüfte, in der Zulassung aufgeführte
Brandschutzgläser
eingesetzt werden. Die Verglasungen sind mit
Systemprofilen einseitig im
System anzuordnen.
Im Falzbereich der Blend- / Flügelrahmen werden
beschichtete
Funktionsblenden zur Abdeckung des Falzraumes
eingeklickt.
Die Abdichtung der Brandschutzgläser erfolgt mit
äußeren und inneren
EPDM- Dichtungen. Die Abdichtung im Fußpunkt (Sockel)
erfolgt durch
eine sich - beim Schließen der Tür - automatisch
absenkende Dichtung.
Die feuerhemmenden Türen sind rauchdicht nach DIN 18095
auszuführen.

Nach- und Umrüstbarkeit
Eine nachträgliche Um- und Nachrüstung - jederzeit,
flexibel, im laufenden Betrieb, ohne Türausbau - ist zu
gewährleisten. Folgende nachträglichen Änderungen und
Ergänzungen müssen, ohne Verlust der Zulassung und ohne
weiteren Nachweis, möglich sein:
Anbringen von verdeckt liegenden Magnet- und
Schließkontakten
Verdeckt liegende Kabelführungen im Blend- und
Flügelrahmen
Umrüstung von Einfach- zu Mehrfachverriegelungen (oder
umgekehrt)
Nachrüstung von E-, A-Öffnern, Motorschlössern,
Blockschlössern, Türüberwachungen
Flexibler Austausch und Wechsel auf andere Bandarten
(Rollentür-, Aufsatz-, verdeckt liegende Bänder)

Profilbautiefen:
Blendrahmen, Pfosten, Riegel,
Flügelrahmen, Sockel 90 mm
Pfosten verstärkt 150 mm

Profilansichtsbreiten
Blendrahmen 67 /125 mm
Tür-Blendrahmen 73 mm
Pfosten 82 mm
Riegel 82 mm
Flügelsockel 142 mm
Flügelrahmen (nach außen öffnend) 98 mm
Flügelrahmen (nach innen öffnend) 73 mm

*Hinweis*
Thermisch getrenntes Aluminium-System für
Feuerschutzabschlüsse
T90 / F 90, nach DIN 4102 und DIN 18095
mit 90 mm Grundbautiefe.

Feuerschutzabschluss, T90-1 RS, Zulassungsbescheid Nr.:
Z-6.20-2510
Zulässige Abmessungen, Breite (lichte Durchgangsbreite)
456 mm bis 1400 mm, Höhe 1648 mm bis 2700 mm
Feuerschutzabschluss, T90-2-RS, Zulassungsbescheid Nr.:
Z-6.20-2510
Zulässige Abmessungen, Breite (lichte Durchgangsbreite)
1000 mm bis 2822 mm, Höhe 1648 mm bis 2700 mm
Maximal zulässige Scheibengröße bei Türen ist im
Hochformat 1290 x 2560 mm
Maximal zulässige Paneelgröße im Hochformat 1250 x 2100
mm

Feuerhemmende Verglasung, F90, Zulassungsbescheid Nr.:
Z-19.14-2455 Einsatz im Innen-oder Außenbereich
Maximal zulässige Höhe der feuerhemmenden Verglasung =
4500 mm
Maximal zulässige Breite der feuerbeständigen
Verglasung = unbegrenzt

Maximal zulässige Scheibengröße (C-Glas) im Hochformat
1500 x 3000 mm und 2500 x 1500 mm im Querformat
Maximal zulässige Scheibengröße (L-Glas) im Hochformat
1600 x 2479 mm und 3190 x 1266 mm im Querformat
Maximal zulässige Paneelgröße im Hochformat 1250 x
3000mm und 2500 x 1500 mm im Querformat

Die Bauteile können wahlweise in T-Verbinder,
Elementbauweise und gemischter Bauweise
ausgeführt werden.
Die Art ist nach den baulichen Gegebenheiten /
Anforderungen festzulegen.

Konstruktionsmerkmale:
3-Kammer-Aluminium-Hohlprofilen.
Funktionsnut zur klemmbaren Befestigung der Beschläge
(Schlösser,
Sicherungsbolzen, E-Öffner, Montageanker,
Rollenklemmband, verdeckt
liegendes Band).
Es dürfen nur geprüfte, in der Zulassung aufgeführte
Brandschutzgläser
eingesetzt werden.
Im Falzbereich der Blend- / Flügelrahmen werden
beschichtete
Funktionsblenden zur Abdeckung des Falzraumes
eingeklickt.
Die Abdichtung der Brandschutzgläser erfolgt mit
äußeren und inneren
EPDM- Dichtungen. Die Abdichtung im Fußpunkt (Sockel)
erfolgt durch
eine sich - beim Schließen der Tür - automatisch
absenkende Dichtung.
Die feuerhemmenden Türen sind rauchdicht nach DIN 18095
auszuführen.

Nach- und Umrüstbarkeit
Eine nachträgliche Um- und Nachrüstung - jederzeit,
flexibel, im laufenden Betrieb, ohne Türausbau - ist zu
gewährleisten. Folgende nachträglichen Änderungen und
Ergänzungen müssen, ohne Verlust der Zulassung und ohne
weiteren Nachweis, möglich sein:
Anbringen von verdeckt liegenden Magnet- und
Schließkontakten
Verdeckt liegende Kabelführungen im Blend- und
Flügelrahmen
Umrüstung von Einfach- zu Mehrfachverriegelungen (oder
umgekehrt)
Nachrüstung von E-, A-Öffnern, Motorschlössern,
Blockschlössern, Türüberwachungen
Flexibler Austausch und Wechsel auf andere Bandarten
(Rollentür-, Aufsatz-, verdeckt liegende Bänder)

Profilbautiefen:
Blendrahmen, Pfosten, Riegel,
Flügelrahmen, Sockel 90 mm
Pfosten verstärkt 150 mm

Profilansichtsbreiten
Blendrahmen 67 /125 mm
Tür-Blendrahmen 73 mm
Pfosten 82 mm
Riegel 82 mm
Flügelsockel 142 mm
Flügelrahmen (nach außen öffnend) 98 mm
Flügelrahmen (nach innen öffnend) 73 mm

*Hinweis*
Aluminium Tür Beschläge

*Hinweis*
Beschlag Allgemein

Die Türbeschläge sind in der Grundausstattung in den
nachfolgenden Vorbemerkungen beschrieben, die
Spezifikationen werden in der Leistungsposition
definiert.

*Hinweis*
Schließfunktion von Notausgangs- und Paniktüren

1- flg. Türen

"B": -Umschaltfunktion-,
Grundstellung: Beide Türdrücker sind angekoppelt, Tür
begehbar.
Schaltstellung: Durch Schlüssel- /
Profilzylinderbetätigung wird der
bandseitige Türdrücker abgekoppelt. Nach Betätigung der
Antipanikfunktion bleibt der Türdrücker auf Bandseite
abgekoppelt.

"E" -Wechselfunktion-,
Grundstellung: Die Tür ist auf der Bandseite nur mit
Schlüssel zu öffnen.
Schaltstellung: Auf der Bandgegenseite kann die Tür
über den Drücker,
auch im abgeschlossenen Zustand, immer geöffnet werden.

2- flg. Türen

Vollpanik: Schließfunktion "B" -Umschaltfunktion-,
Die Antipanik-Funktion kann vom Stand- und Gangflügel
ausgelöst
werden.
Standflügel: Beide Türflügel werden bei Betätigung
entriegelt.
Gangflügel: Nur der Gangflügel wird entriegelt.
Grundstellung: Beide Türdrücker sind angekoppelt, Tür
begehbar.
Schaltstellung: Durch Schlüssel- /
Profilzylinderbetätigung wird der
bandseitige Türdrücker abgekoppelt. Nach Betätigung der
Antipanikfunktion bleibt der Türdrücker auf Bandseite
abgekoppelt.

Vollpanik: Schließfunktion "E" -Wechselfunktion-,
Die Antipanik-Funktion kann vom Stand- und Gangflügel
ausgelöst
werden. Standflügel: Beide Türflügel werden bei
Betätigung entriegelt.
Gangflügel: Nur der Gangflügel wird entriegelt.
Grundstellung: Die Tür ist auf der Bandseite nur mit
Schlüssel zu
öffnen. Schaltstellung: Auf der Bandgegenseite kann die
Tür über den
Drücker, auch im abgeschlossenen Zustand, immer
geöffnet werden.

*Hinweis*
Wartungsarme Rollentürbänder
Dreiteilige Aluminium-Rollentürbänder mit einer
Abmessung
von 22 x 200 mm, für Flügellasten bis 200 kg.

Konstruktionsmerkmale:
Die gesamte Technik für die sichere Verankerung und die
Feinjustierung ist im Türfalz angeordnet. Ohne den
Türflügel
auszuhängen, kann eine Feinjustierung vorgenommen
werden.
Gebrauchsklasse nach DIN EN 1935: Klasse 4
Korrosionsschutz nach DIN EN 1670: Klasse 4
Bandklasse nach DIN EN 1935: Klasse 14
Mechanische Beanspruchung nach DIN EN 12400:  Klasse 8

*Hinweis*
Die Beschläge für die Rauchschutzelemente sind nach dem
"Allgemeinen bauaufsichtlichen Prüfzeugnis" (AbP) Nr.:
P-5004 DMT DO  einzusetzen.

Türbänder für Rauchschutztüren (Innenbereich)

Rollentürbänder, Rauchschutz
Dreiteilige Aluminium-Rollentürbänder mit einer
Abmessung von 22 x 170 mm, für Flügellasten bis 120 kg.

Konstruktionsmerkmale
Die gesamte Technik für die sichere Verankerung und die
Feinjustierung ist im Türfalz angeordnet. Ohne den
Türflügel auszuhängen, kann eine Feinjustierung
vorgenommen werden.
Gebrauchsklasse nach DIN EN 1935: Klasse 4
Korrosionsschutz nach DIN EN 1670: Klasse 4
Bandklasse nach DIN EN 1935: Klasse 13
Mechanische Beanspruchung nach DIN EN 12400: Klasse 6

*Hinweis*
Die Beschläge für die Brandschutzelemente T-30 sind
gemäß dem
Klassifizierungsbericht einzusetzen.

Türbänder für Brandschutztüren T30 (Innenbereich)

Rollentürbänder, T-30
Dreiteilige Aluminium-Rollentürbänder mit einer
Abmessung von 22 x 170 mm, für Flügellasten bis 210 kg.

Konstruktionsmerkmale:
Die gesamte Technik für die sichere Verankerung und die
Feinjustierung ist im Türfalz angeordnet. Ohne den
Türflügel auszuhängen, kann eine Feinjustierung
vorgenommen werden.
Gebrauchsklasse nach DIN EN 1935 Klasse 4
Korrosionsschutz nach DIN EN 1670:  Klasse 4
Bandklasse nach DIN EN 1935: Klasse 13
Mechanische Beanspruchung nach DIN EN 12400:  Klasse 8

*Hinweis*
Die Beschläge für die Brandschutzelemente T-90 sind
gemäß dem
Klassifizierungsbericht einzusetzen.

Türbänder für Brandschutztüren T90 (Innenbereich)

Rollentürbänder, T-90
Dreiteilige Aluminium-Rollentürbänder mit einer
Abmessung von 22 x 170 mm, für Flügellasten bis 210 kg.

Konstruktionsmerkmale:
Die gesamte Technik für die sichere Verankerung und die
Feinjustierung ist im Türfalz angeordnet. Ohne den
Türflügel auszuhängen, kann eine Feinjustierung
vorgenommen werden.
Gebrauchsklasse nach DIN EN 1935 Klasse 4
Korrosionsschutz nach DIN EN 1670:  Klasse 4
Bandklasse nach DIN EN 1935: Klasse 13
Mechanische Beanspruchung nach DIN EN 12400:  Klasse 8

*Hinweis*
Betätigung Türen ohne Antipanik

Betätigung 2 flg. Türen Gangflügel innen
Türdrücker Schüco - Design Art.Nr.: 210919, Edelstahl
(Standard Türen)

Betätigung 2 flg Türen Standflügel
Verdeckt liegender Falztreibriegel

Betätigung 2 flg. Türen Gangflügel außen
Türdrücker Schüco - Design Art.Nr.: 210919, Edelstahl
(Standard Türen)

*Hinweis*
Betätigung nach DIN EN 179

Betätigung 1.flg. Türen innen:
Türdrücker Edelstahl

Betätigung 1 flg. Türen außen (Funktion B+C):
Türdrücker Edelstahl

Betätigung 1 flg. Türen außen (Funktion E):
Türgriff, gerade Griffstange mit Endkappen aus
Edelstahl, Durchmesser 40 mm, Wandstärke 3 mm, inkl.
Halter und Befestigung, türhoch
Türknauf Edelstahl

Betätigung 2 flg. Türen Gangflügel innen:
Türdrücker Edelstahl

Betätigung 2 flg. Türen Standflügel:
Verdeckt liegender Falztreibriegel (TP)
Türdrücker Edelstahl (VP)

Betätigung 2 flg. Türen Gangflügel außen (Funktion B +
C)
Türdrücker Edelstahl

Betätigung 2 flg. Türen Gangflügel außen (Funktion E):
Türgriff, gerade Griffstange mit Endkappen aus
Edelstahl, Durchmesser 40 mm, Wandstärke 3 mm, inkl.
Halter und Befestigung, türhoch

*Hinweis*
Betätigung nach DIN EN 1125

Betätigung 2 flg. Türen Gangflügel innen:
Druckstange, Edelstahl

Betätigung 2 flg. Türen Standflügel:
Druckstange, Edelstahl (VP)

Betätigung 2 flg. Türen Gangflügel außen (Funktion E):
Türgriff, gerade Griffstange mit Endkappen aus
Edelstahl, Durchmesser 40 mm, Wandstärke 3 mm, inkl.
Halter und Befestigung, türhoch

*Hinweis*
BT 200  Einfachverriegelung, 1-flg., Antipanik-Riegel-
Fallen-Schloss

Ausführung mit:
9 mm Drückernuss
1-tourig
Drückerhöhe 1050 mm über OKFF
mit und ohne Wechsel
Stulp, INOX
Riegel und Falle vernickelt
Schließplatten, Falleneinlaufteil
Vorgerichtet für Profilzylinder

*Hinweis*
BT 201  Einfachverriegelung, 1-flg.,
Antipanik-Riegel-Fallen-Schloss mit oberer Verriegelung

Ausführung mit:
9 mm Drückernuss
1-tourig
Drückerhöhe 1050 mm über OKFF
mit und ohne Wechsel
Stulp, INOX
Riegel und Falle vernickelt
Schließplatten, Falleneinlaufteil
Vorgerichtet für Profilzylinder

*Hinweis*
BT 202  Einfachverriegelung, 2-flg., Antipanik-Riegel-
Fallen-Schloss

Ausführung mit
9 mm Drückernuss
1-tourig
Drückerhöhe 1050 mm über OKFF
mit und ohne Wechsel
Stulp, INOX
Riegel und Falle vernickelt
Schließplatten, Falleneinlaufteil, ggf. Mitnehmerklappe
Vorgerichtet für Profilzylinder
Vollpanik-Funktion (Gangflügel + Standflügel)

Vollpanik-Funktion (Gangflügel + Standflügel)
Ver-/Entriegelung Standflügel
Treibriegelschloss (Gegenkasten) mit Antipanikfunktion
(VP) mit Schaltschloss
Befestigungs- und Verriegelungsplatte, Bodenbuchse und
Befestigungsmaterial, Treibriegelstangen,
Falleneinlaufteile,
Mitnehmer, Treibstangenführung.

Teilpanik-Funktion (Gangflügel)
Ver-/Entriegelung Standflügel
Verdeckt liegender Falztreibriegel (TP)
Befestigungs- und Verriegelungsplatte, Bodenbuchse und
Befestigungsmaterial, Treibriegelstangen,
Falleneinlaufteile,
Mitnehmer, Treibstangenführung.

*Hinweis*
BT 311  Mehrfachverriegelung, 2-flg., 5-Riegel-
Fallenschloss "SafeMatic?

Ausführung mit
Drückernuss
Stulp, INOX
1-tourig
Drückerhöhe 1050 mm über OKFF
mit Wechsel
4 Stück selbstverriegelnde Fallenriegel und Riegel
(Hauptschloss)
Falle, Riegel und Fallenriegel glanzvernickelt
Schließplatten / Schließleiste
Vorgerichtet für Profilzylinder

Funktionsbeschreibung
Durch die selbstverriegelnden Fallenriegel wird bereits
bei nicht verriegelter Tür die Widerstandsklasse RC 2
erreicht, da die 4 Fallenriegel beim Zuziehen der Tür
automatisch 20 mm vorschließen und gegen ein
Zurückdrücken gesichert sind.
Durch zusätzliches manuelles Verriegeln wird der Riegel
des Hauptschlosses vorgeschlossen und der Türdrücker
blockiert.

Ver-/Entriegelung Standflügel
Verdeckt liegender Falztreibriegel
Treibstangen, Treibstangenführung, Bodenbuchse und
Befestigungsmaterial, ggf. Mitnehmerklappe

*Hinweis*
BT 403  Mehrfachverriegelung, 1-flg., 4-Riegel-
Fallenschloss "SafeMatic? mit Antipanikfunktion

Ausführung mit:
9 mm Drückernuss
Stulp, INOX
1-tourig
Drückerhöhe 1050 mm über OKFF
mit Wechsel
4 Stück selbstverriegelnde Fallenriegel und Riegel
(Hauptschloss)
Falle und Fallenriegel glanzvernickelt
Schließplatten / Schließleiste
Vorgerichtet für Profilzylinder

Funktionsbeschreibung:
Durch die selbstverriegelnden Fallenriegel wird bereits
bei nicht verriegelter Tür die Widerstandsklasse RC 2
erreicht, da die 4 Fallenriegel beim Zuziehen der Tür
automatisch 20 mm vorschließen und gegen ein
Zurückdrücken gesichert sind.

*Hinweis*
BT 406  Mehrfachverriegelung, 2-flg., 3-Riegel-
Fallenschloss "InterLock" mit Antipanikfunktion

Ausführung mit:
1-tourig
9 mm Drückernuss
Drückerhöhe 1050 mm über OKFF
Stulp, INOX
3 Stück selbstverriegelnde Fallenriegel
Fallenriegel glanzvernickelt
PZ-Schraube
Vorgerichtet für Profilzylinder

Funktionsbeschreibung:
Durch die selbstverriegelnden Fallenriegel wird bereits
bei nicht verriegelter Tür die Widerstandsklasse RC 2
erreicht, da die 3 Fallenriegel beim Zuziehen der Tür
automatisch 20 mm vorschließen.
Entriegeln der Tür von innen jederzeit über das
Bedienelement (Panikfunktion), von außen ist ein Öffnen
der Tür nur mit dem Schlüssel (nur Panik ?E?) möglich.
Vollpanik-Funktion (Gangflügel + Standflügel)

Ver-/Entriegelung Standflügel:
Treibriegelschloss (Gegenkasten) mit Antipanikfunktion
(VP) mit Schaltschloss
Befestigungs- und Verriegelungsplatte, Bodenbuchse und
Befestigungsmaterial, Treibriegelstangen,
Falleneinlaufteile, Mitnehmer, Treibstangenführung.

*Hinweis*
Beschläge Türen Zubehör

*Hinweis*
BT 700  Türschließer mit Gleitschiene
Ein Stück oben liegender Gleitschienen-Türschließer
nach
DIN EN 1154.
Schließablauf, Endanschlag und Öffnungsdämpfung
hydraulisch kontrolliert und einstellbar,
Schließkraft stufenlos einstellbar.
Schließergröße, entsprechend der Türflügelbreite.

*Hinweis*
BT 703  Türschließer mit Gleitschienen und integrierter
Schließfolgeregelung
Zwei Stück oben liegende Türschließer nach DIN EN 1154,
mit Gleitschienen und integrierter
Schließfolgeregelung.
Schließablauf, Endanschlag und Öffnungsdämpfung
hydraulisch
kontrolliert und einstellbar, Schließkraft stufenlos
einstellbar.
Schließergröße, entsprechend der Türflügelbreite und
Verkleidung.

*Hinweis*
BT 710  Türschließer mit Gleitschiene und integrierter
elektromechanischer Feststellung für Brand- und
Rauchschutztüren inkl. Rauchschaltzentrale
Ein Stück oben liegender Gleitschienen-Türschließer
nach DIN EN 1154
Schließablauf, Endanschlag und Öffnungsdämpfung
hydraulisch kontrolliert und einstellbar,
Schließkraft stufenlos einstellbar.
Schließergröße, entsprechend der Türflügelbreite.
Gleitschiene mit integriertem Rauchmelder mit Betriebs-
und Wartungsanzeige und elektromechanischer
Feststellung, 24 V DC, geprüft nach DIN EN 1155,
Feststellpunkt zwischen 80° und 120°, Netzteil,
einteilige Verkleidung und mit Anschlussmöglichkeiten
für zusätzliche Rauchmelder.
Inkl. eines Handtaster zur Auslösung. (Montagehöhe auf
ca. 1,60 m)

*Hinweis*
BT 712  Türschließer mit Gleitschiene, integrierter
Schließfolgeregelung und elektromechanischer
Feststellung an einem Türflügel für Brand- und
Rauchschutztüren incl. Rauchschaltzentrale
Zwei Stück oben liegende Gleitschienen-Türschließer
nach DIN EN 1154
Schließablauf, Endanschlag und Öffnungsdämpfung
hydraulisch kontrolliert und einstellbar,
Schließkraft stufenlos einstellbar.
Schließergröße, entsprechend der Türflügelbreite.
Gleitschienen mit integriertem Rauchmelder mit Betriebs
-
und Wartungsanzeige und elektromechanischer
Feststellung
an einem Flügel, 24 V DC, geprüft nach DIN EN 1155,
Feststellpunkt zwischen 80° und 130°, Netzteil,
Verkleidung und mit Anschlussmöglichkeiten für
zusätzliche Rauchmelder.
Inkl. eines Handtaster zur Auslösung. (Montagehöhe auf
ca. 1,60 m)

*Hinweis*
BT 713  Türschließer mit Gleitschiene, integrierter
Schließfolgeregelung und elektromechanischer
Feststellung an beiden Türflügeln für Brand- und
Rauchschutztüren inkl. Rauchschaltzentrale
Zwei Stück oben liegende Gleitschienen-Türschließer
nach DIN EN 1154
Schließablauf, Endanschlag und Öffnungsdämpfung
hydraulisch kontrolliert und einstellbar,
Schließkraft stufenlos einstellbar.
Schließergröße, entsprechend der Türflügelbreite.
Gleitschienen mit integriertem Rauchmelder mit Betriebs
-
und Wartungsanzeige und elektromechanischer
Feststellung an beiden Flügel, 24 V DC, geprüft nach
DIN EN 1155, Feststellpunkt zwischen 80° und 130°,
Netzteil, Verkleidung und mit Anschlussmöglichkeiten
für zusätzliche Rauchmelder.
Inkl. eines Handtaster zur Auslösung. (Montagehöhe auf
ca. 1,60m)

*Hinweis*
Verglasungen für Außenelemente

*Hinweis*
GT 315  Wärmeschutz-3-fach-Glas
für Türen und bodengebundene Verglasungen bei
Zugangsmöglichkeit des öffentlichen Personenverkehrs

Glasaufbau:
Glasart außen VSG
Glasart mitte Float
Glasart innen VSG
- mit thermisch verbessertem Randverbund

Technische Daten:
Gesamtenergiedurchlässigkeit g: 53 %
U-Wert Ug: 0,6 W/m²K
Der angegebene Ug-Wert wurde nach DIN EN 673 berechnet.

*Hinweis*
Verglasungen für Innenelemente

*Hinweis*
GT 511  F 30, Brandschutzglas nach DIN 4102, Monoglas

Dicke gesamt: 16 mm
Widerstandsklasse P1A nach DIN EN 356
Typ:  Flam 30 C 16(M)
Widerstandsklasse P1A nach DIN EN 356

*Hinweis*
GT 574  F90 Brandschutzglas nach DIN 4102, Monoglas

Dicke gesamt: 30 mm
Typ: Flam 90 L (M)

Technische Daten
Schalldämmwert 42 dB

*Hinweis*
GT 704  VSG einschalig

Dicke: 8 mm

*Hinweis*
Ausfachungen

*Hinweis*
PF 101  Verbundpaneel

Innenschale: 2 mm Aluminiumblech
Dämmkern: 40 mm Polystyrol-Hartschaum
Außenschale: 2 mm Aluminiumblech
- mit thermisch verbessertem Abstandshalter

Technische Daten:
U-Wert Up: 0,72 W/m²K
Gesamtdicke:  44 mm

*Hinweis*
PF 112  Flügelprofile, beidseitig verklebte,
flügelüberdeckende Türfüllungen

Innenschale: 2 mm Aluminiumblech
Dämmkern: 70 mm Mineralwolle
Außenschale: 3 mm Aluminiumblech
- mit thermisch verbessertem Abstandshalter

Technische Daten
U-Wert Up 0,46 W/m²K
Gesamtdicke 75 mm

Die Verklebung mit dem Rahmenprofil ist von einem
Fachbetrieb auszuführen.
Es ist eine Abstimmung zwischen dem Systemgeber,
Blechproduzenten, Klebe- und Dichtstofflieferanten und
dem Versiegelungsbetrieb / der Verklebefirma zwingend
erforderlich.

*Hinweis*
Baukörperanschlüsse für Fenster / Türelemente

*Hinweis*
AS 104  Anschluss seitlich (Fenster / Tür)
monolithisch, stumpf

Der Baukörper ist einschalig ausgebildet. Die Elemente
werden in Baukörperebene ohne Anschlag eingebaut.

Die innere Fuge zwischen dem Blendrahmen und dem
Mauerwerk ist mit dauerelastischen Dichtstoffen zu
versiegeln.

Die äußere Anschlussfuge zwischen Mauerwerk und
Blendrahmen ist mit einem Kompriband zu schließen.

*Hinweis*
AO 104  Anschluss oben  (Fenster / Tür) monolithisch,
stumpf

Der Baukörper ist einschalig ausgebildet. Die Elemente
werden in Baukörperebene ohne Anschlag eingebaut.

Sonst, wie im Text "Anschluss seitlich AS 104"
beschrieben.

*Hinweis*
AU 109  Anschluss unten (Fenster) bodengebunden

Das Fensterelement schließt hier an den Rohfußboden an.
Die Höhe des Fußbodenaufbaus beträgt ca. 130 mm.

Vorab ist eine verzinkte Stahlrohrkonstruktion zu
montieren, die als Aufständerung für das Fenster dient.

Im Fußpunkt der Fensterkonstruktion ist ein Basisprofil
(Mehrkammer-Hohlprofil) anzuordnen. Dieses Basisprofil
ist mit einem verzinkten Stahlrohr auszusteifen.
Weiterhin ist innen und außen eine Dichtungsfolie an
die Basiskonstruktion anzubinden und über die
Aufständerung zu führen. Die Folie ist am Baukörper zu
verkleben.
Der Zwischenraum unterhalb der Basis und des Baukörpers
ist allseitig mit Wärmedämmung auszufüllen.

Raumseitig ist die Basiskonstruktion für den Anschluss
einer bauseits zu erbringenden Fußbodenkonstruktion
vorzurichten, dazu ist ein Aluminium-Winkel zu liefern,
welcher als Fußbodenabschluss dient.

Die Sockelhöhen sind auf den Aufbau der anschließenden
Basispunkte abzustimmen.

Die Wärmedämmung ist außerdem mit einem
Aluminiumkantteil (t = 3 mm) mit verdeckter Befestigung
abzudecken.

*Hinweis*
AU 201  Anschluss unten (Türen) Bodenschwelle

Die Höhe des Fußbodenaufbaues beträgt ca. 130 mm.

Der Anschluss unten im Bereich der Türen ist mit einer
zum System gehörenden Bodenschwelle und einer
Trennschiene auszustatten. Unterhalb der Türschwelle
ist eine aufgeständerte, verzinkte
Stahlrohrkonstruktion anzubringen, um die Türanlage
abzustützen. Der Zwischenraum unterhalb der Basis und
des Rohfußbodens ist allseitig mit Wärmedämmung
auszufüllen.

Auf der Innenseite ist die Basiskonstruktion für den
Anschluss der bauseitigen Fußbodenkonstruktion
vorzurichten. Der Bereich zwischen Fußbodenbelag und
Basiskonstruktion ist mit Wärmedämmung zu verfüllen und
die innere Anschlussfuge an den bauseitigen inneren
Bodenbelag ist mit dauerelastischen Dichtstoffen zu
versiegeln.

Auf der Außenseite erfolgt die Abdichtung mit einer an
der Basiskonstruktion befestigten Dichtungsfolie, die
bis auf den tragenden Baukörper zurückzuführen und dort
zu verkleben ist. Die Anschlussfuge zwischen der
Basiskonstruktion und dem äußeren bauseitigen
Bodenbelag ist mit einem Kompriband zu schließen.

Die Sockelhöhen sind auf den Aufbau der anschließenden
Basispunkte abzustimmen.

*Hinweis*
Baukörperanschlüsse für Rauch- und Brandschutzelemente

*Hinweis*
A 401  Anschluss Rauchschutzelemente

Die Eignung des Rauchschutzabschlusses zur Erfüllung
der Anforderungen des Rauchschutzes ist in Verbindung
mit folgenden Wänden/Bauteilen nachgewiesen. Bei der
Verwendung sind die bauordnungsrechtlichen Vorschriften
zu beachten.

Wände aus Mauerwerk nach DIN 1053-1, Dicke > 115 mm,
Steinfestigkeitsklasse mindestens 12, Normalmörtel der
Mörtelgruppe > II.

Wände aus Beton nach DIN 1045-1, Dicke > 110 mm,
Festigkeitsklasse mindestens C 12/15.

Wände aus Porenbeton- Block- oder Plansteinen nach DIN
4165 Teil 3, Dicke > 150 mm, Festigkeitsklasse 4.

Wände aus bewehrten - liegenden oder stehenden -
Porenbetonplatten, Dicke > 150 mm, sofern für diese
eine allgemeine bauaufsichtliche Zulassung vorliegt,
Festigkeitsklasse 4.4.

Montagewände in Ständerbauweise (Höhe < 5 m) mit
beidseitiger Beplankung aus Gipskarton-
Feuerschutzplatten, Dicke > 100 mm, nach DIN 4102-4
Tabelle 48, die Feuerwiderstandsklasse ist nach den
örtlichen Anforderungen festzulegen, die Leibungen sind
mit Gipskartonplatten zu bekleiden.

Bekleidete oder unbekleidete Stahlbauteile und/oder -
träger nach statischen und brandtechnischen
Anforderungen.

Bekleidete oder unbekleidete Holzstützen und/oder -
träger nach statischen und brandtechnischen
Anforderungen.

Die Anschlüsse der Rauchschutztüren müssen hinsichtlich
der mechanischen Festigkeit und der dauerhaften
Abdichtung mit dauerelastischen Dichtungsmasse bei
sinngemäßer Anwendung der DIN 18540 fachgerecht
ausgeführt werden.

Anschluss an eine Fassadenkonstruktion FWS.

*Hinweis*
A 404  Anschluss Brandschutzelemente
F 30 - Verglasungen und T-30 Türen

Die Eignung des Feuerschutzabschlusses zur Erfüllung
der
Anforderungen des Brandschutzes ist in Verbindung mit
folgenden
Wänden/Bauteilen nachgewiesen. Bei der Verwendung sind
die
bauordnungsrechtlichen Vorschriften zu beachten.

Wände aus Mauerwerk nach DIN 1053-1, Dicke > 115 mm,
Steinfestigkeitsklasse mindestens 12, Normalmörtel der
Mörtelgruppe > II.

Wände aus Beton nach DIN 1045-1, Dicke > 100 mm,
Festigkeitsklasse mindestens C 12/15.

Wände aus Porenbeton- Block- oder Plansteinen nach
DIN 4165 Teil 3, Dicke > 150 mm, Festigkeitsklasse 4.

Wände aus bewehrten - liegenden oder stehenden -
Porenbetonplatten,
Dicke > 150 mm, sofern für diese eine allgemeine
bauaufsichtliche
Zulassung vorliegt, Festigkeitsklasse 4.4.

Montagewände in Ständerbauweise (Höhe < 5 m) mit
beidseitiger
Beplankung aus Gipskarton- Feuerschutzplatten, Dicke >
gemäß
Zulassung T Bauteil und Ständerwerk, mindestens der
Feuerwiderstandsklasse F 30, Benennung
(Kurzbezeichnung)
F 30-A, nach DIN 4102-4 Tabelle 48.

Bekleidete Stahlstützen und/oder -träger - mindestens
der
Feuerwiderstandsklasse F 30, Benennung
(Kurzbezeichnung)
F 30-A nach DIN 4102-4

Bekleidete Holzstützen und/oder -träger - mindestens
der
Feuerwiderstandsklasse F 30, Benennung
(Kurzbezeichnung)
F 30-B nach DIN 4102-4

Die Anschlüsse der Brandschutzelemente müssen
hinsichtlich der
mechanischen Festigkeit und der dauerhaften Abdichtung
mit
dauerelastischen Dichtungsmassen bei sinngemäßer
Anwendung
der DIN 18540 Teil 1 fachgerecht ausgeführt werden.

*Hinweis*
A 408  Anschluss Brandschutzelemente

F90 - Verglasungen und T90 Türen

Die Eignung des Feuerschutzabschlusses zur Erfüllung
der Anforderungen des Brandschutzes ist in Verbindung
mit folgenden Wänden/Bauteilen nachgewiesen. Bei der
Verwendung sind die bauordnungsrechtlichen Vorschriften
zu beachten.

Wände aus Mauerwerk nach DIN 1053-1 oder
DIN EN 1996-1-1, Dicke = 115 mm,
Steindruckfestigkeitsklasse mind. 12, Mörtelklasse 5
(DIN 2000-412) oder Mörtelgruppe 2 (DIN V 18580)

Wände aus Beton bzw. Stahlbeton, Dicke = 140 mm,
mindestens Festigkeitsklasse C12/15 nach DIN 1045

Feuerbeständige Montagewände aus Gipskarton-
Feuerschutzplatten mit Ständer und Riegeln aus
Stahlblechprofilen F90-A nach DIN 4102-4, Wanddicke =
125 mm

Feuerbeständige Montagewände aus Gipskarton-
Feuerschutzplatten mit Ständer und Riegeln aus Holz (40
x 80 mm) F90-A nach DIN 4102-4, Wanddicke = 130 mm

Wände aus Porenbeton aus Porenbeton-Block- bzw. -
Plansteinen nach DIN 4165, Festigkeitsklasse G4 bzw.
GP4, Wanddicke = 150 mm

Wände aus bewehrten - liegenden und stehenden -
Gasbetonplatten nach DIN 4166 oder allgemein
bauaufsichtlicher Zulassung, Rohdichtklasse = 0,55,
Mörtelgruppe 2 bzw. 3, Wanddicke = 150 mm

Brandschutzverglasung Schüco FireStop ADS 90 FR 90 der
Feuerwiderstandsklasse F90

Anschluss an bekleidete Stahlstützen und / oder
Stahlträger mind. Feuerwiderstandsklasse F90-A nach DIN
4102-4

*Hinweis*
Schnittstelle Leichtmetall / Elektro

RWA Motoren, RWA Steuerungen, Feststellanlagen, RSZ-
Anlagen
und Antriebe, Motorschlösser, Überwachungskontakte,
sowie andere
Elektrokomponenten sind, inkl. Verkabelung im Element
und aller
Übergänge z.B. bei den Flügeln usw., mit anzubieten.
Alle
Anschlussarbeiten, sowie Voreinstellungen der Anlagen
bis zur
bauseitigen Übergabedose sind vom AN auszuführen. Der
letztendlich
elektrische Zusammenschluss in der Übergabedose oder im
Schaltschrank
ist nach terminlicher Abstimmung gemeinsam mit dem am
Bau
beauftragten Elektriker auszuführen.
Übergänge (Flügel/Stock) sind immer steckbar
auszuführen.
Die Ausleitungen aus den Elementen sind immer auf der
rechten Seite,
gesehen von der Bandseite, zu platzieren. Außerhalb der
Elemente sind
die Anschlussleitungen und Verkabelungen bis zur
elementnahen
Übergabedosen durch die vorgesehenen Leerrohre zu
führen. Schemen,
Verkabelungspläne und Wandansichten für die Platzierung
der Elemente,
Leerrohre, Taster und Schalter sind dem AG nach
Aufforderung bzw.
nach Abstimmung mit dem AG zu überlassen.
Die Leerrohre und Unterputzdosen im Mauerwerk werden
bauseits nach
Angabe des AN gesetzt. Die Endmontage der Schalter,
Taster,
Rauchmelder und sonstigen Elektrokomponenten sind
zeitversetzt bzw.
kurz vor Erstprüfung auszuführen.
Bei formellen Inbetriebnahmen der elektrischen
Komponenten ist eine
Erstprüfung durchzuführen und entsprechend zu
protokollieren.
Bei RWA Anlagen, Motorschlösser, Feststellanlagen ist
generell eine
Erstprüfung durchzuführen und die Prüfbücher sind
auszufüllen und
dem Planungsbüro zu überlassen.

**01.01.0010 Baustelleneinrichtung**
Einrichten, Vorhalten u. Räumen der Baustelle mit allen
zur Durchführung der Arbeiten erforderlichen Geräte,
Maschinen, incl. Material, Geräteaufzüge u. Hebegeräte.

Der Kran vom Gewerk Baumeisterarbeiten ist
voraussichtlich zum Zeitpunkt des Einbaus der
Leichtmetallelemente bereits abgebaut.
In diese Position ist der gesamte Mehraufwand bei der
Montage ohne bauseitigen Kran einzurechnen.
Die Kosten für Bestückung der Baustelle über einen
eigenen Mobilkran ist falls erforderlich mit
einzukalkulieren. Die Ausführungsart muss entsprechend
den Unfallverhütungsvorschriften gewählt werden.

Die nachbeschriebenen Fassadenelemente sind im Altbau
einzubauen, siehe Anlagen.
Außen ist bauseits zum Zeitpunkt des Einbau der
Leichtmetallelemente kein Gerüst vorhanden.
Innen erfolgt keine Gerüststellung.
In diese Position ist der gesamte Mehraufwand bei der
Montage ohne bauseitiges Gerüst außen, sowie
raumseitiges Gerüst einzurechnen.
Menge: 1,000 psch

**01.01.0020 Statischer Nachweis incl. DIN 18008-4**
Statischer Nachweis / Standsicherheitsnachweis unter
Berücksichtigung der DIN 18008-4 vom Dezember 2024.

für alle Fenster,- Fassaden- Konstruktionen, sowie
aller Ihrer Einbauelemente, insbesondere der
Verglasungen, Verankerungen etc.

Der prüfbare statische Nachweis /
Standsicherheitsnachweis, über die Einhaltung
sämtlicher statischer Forderungen einschließlich der
DIN 18008-4, sind in schriftlicher Form (3-fach),
vorzulegen.
Der statische Nachweis / Standsicherheitsnachweis ist
dem Prüfstatiker zur Prüfung und Freigabe rechtzeitig
vorzulegen.
Menge: 1,000 psch

**01.01.0030 Glasbemessung**
Glasbemessung nach DIN 18008

Kosten für die Glasbemessung der einzelnen Scheiben
nach DIN 18008.

Die prüfbare Glasbemessung ist in schriftlicher Form (3
-
fach), vorzulegen.
Menge: 1,000 psch

**01.01.0040 Ausführungsplanung**
Ausführungsplanung

Dem Auftragnehmer werden nach Auftragserteilung
Übersichtszeichnungen übergeben.

Die weitere technische Bearbeitung, d. h.
-  Erstellen von Konstruktions- und Detailplänen für
alle in der  Leistungsbeschreibung aufgeführten Anlagen
- Abstimmung der Details mit dem AG bzw. mit dem
 Architekten rechtzeitig vor Fertigungsbeginn
- örtliche Aufmaße
- Vorlage von Original-Muster der Fenster- und
 Fassadenprofile
 ist mit dieser Position komplett anzubieten.

Die mit dem Architekten abgestimmten
Konstruktionspläne, Beschreibungen und Muster sind vor
Fertigungsbeginn bzw. vor Materialbestellung dem AG in
dreifacher Ausfertigung zu liefern.
Diese bedürfen der Freigabe durch den Auftraggeber.

Der AN erhält die vorgenannten Unterlagen nach
bauseitiger Überprüfung auf Übereinstimmung mit der
Ausführungsplanung mit einem entsprechenden Prüfvermerk
(Freigabevermerk) wieder zurück.

Aus den Darstellungen müssen Konstruktion, Maße,
Einbau, Befestigung und Bauanschlüsse der Bauteile,
sowie die Einbaufolge erkennbar sein (DIN 18360, Zif.
3.1.1.3).
Menge: 1,000 psch

**01.01.0050 Dokumentationsunterlagen**
Erstellung der Dokumentationsunterlagen in
2-facher Ausfertigung.
Zusammenstellung der am Bau verwendeten Materialien mit
Systemangaben, zugehörige Datenblätter,
Zulassungsbescheide, Prüfbücher und
Produktbeschreibungen.
Die Unterlagen müssen bei Stellung der Schlussrechnung
vorliegen.
Menge: 1,000 psch

**01.01.0060 Schutz der Elemente**
Schutz der Elemente

Alle vom Auftragnehmer gelieferten Bauteile sind zum
Schutz vor Verschmutzung und Beschädigung mit einer
aufgeklebten Folie zu versehen, die rückstandslos nach
Abschluss der Bautätigkeiten entfernt werden kann.
Die Schwellen bei den Türen sind komplett abzukleben
und zu schützen.

Das Entfernen der Folie muß in Abstimmung mit der
Bauleitung erfolgen.
Menge: 1,000 psch

**01.01.0070 Fahrbares Arbeitsgerüst**
Fahrbares Arbeitsgerüst (Fahrgerüst) entsprechend den
Richtlinien nach DIN 18451 und DIN 4420, sowie den
Sicherheitsbestimmungen der Bauberufsgenossenschaften
Gruppe II, belastbar bis 2 KN/qm, Abmessung der
Arbeitsfläche
Länge/Breite bis 4,00/1,50 m. Höhe der obersten Arbeits
-
lage bis ca. 6 m, inklusive Ausleger zur seitlichen
Abstützung, Seitenschutz und Leiteraufgang.

Der Preis beinhaltet eine Grundeinsatzzeit von
6  Wochen.
Menge: 2,000 St

**01.01.0080 Vorhaltung Arbeitsgerüst**
Zulage zu Pos. 01.01.0070 Arbeitsgerüst für die
Vorhaltung des Gerüsts über die Grundeinsatzzeit hinaus
Abrechnung St. / pro Woche.
Menge: 8,000 StWo

#### Hierarchiestuf 01.02 Außentüren bzw. Außenelemente

**01.02.0010 Alu-Tür-Elemente, 2050 mm x 2560 mm, Nord, AT-A/EG-04; AT-A/EG-03**
wärmegedämmte Alu-Tür-Elemente, System mit 75 mm
Grundbautiefe gemäß Systembeschreibung

Abmessung: ca. 2.050 mm x 2.560 mm,
 zzgl. 130 mm Bodeneinstand

Einbauort: Ansicht Nord
 AT-A/EG-04 und AT-A/EG-03

Elementansicht:  siehe Anlage 23
 Lichter Durchgang Gangflügel Tür:
 mind. 1.200 mm
Aufteilung nach beiliegender Ansicht in:
1 St 2-flg. NA-Tür
 Vollpanik, nach außen öffnend (EN 179)
 Antipanikfunktion: E
 Sicherheit: Standardsicherheit
 Schloss: MV, 3-Riegel-Fallenschloss,
  sv mit Antipanikfunktion
  (BT 406)
 Treibriegel: ohne
 Betätigung:
 Gangflügel innen: Türdrücker, INOX
 Gangflügel außen: Knauf, INOX
 Standflügel innen: Türdrücker, INOX
 Standflügel außen:
 Türschließer: BT 703
 Mit glasteilende(n) Sprosse(n) aufgeteilt in:
 Verglasung: GT 315
 Ausfachung: PF 112

Türelement vorbereitet für bauseitige Schließanlage mit
elektronischem Zylinder.

Lieferung und Montage Fingerklemmschutz Gegenbandseite
Fingerschutz für die Nebenschließkante zwischen Tür und
Zarge zur Erfüllung der Norm EN 16005, sowie DIN 18650,
mit selbsttätig auf konstante Spannung ziehendem Rollo,
Profile aus Aluminium farbbeschichtet, Länge 1.925 mm
für Normtüren.

Lieferung und Montage Fingerklemmschutz Bandseite
Alu-Profil zur Absicherung der Nebenschließkante zum
Aufschrauben zwischen den montierten Rollentürbändern.

Angebotenes Fabrikat
Fingerklemmschutz:  ____________________
 (vom Bieter einzutragen)

Anschlüsse
Seitlich: AS 104
Oben: AO 104
Fußpunkt Tür: AU 201 (20 mm Schwelle)

Das Element ist nach statischen und konstruktiven
Erfordernissen herzustellen.
Wo erforderlich, sind statische Verstärkungen nach
eigenverantwortlicher Statik in einheitlicher
Gestaltung einzusetzen.
Menge: 2,000 St

**01.02.0020 Alu-Tür-Elemente, 2010 mm x 2135 mm, Nord, AT-A/UG-01**
wärmegedämmte Alu-Tür-Elemente, System mit 75 mm
Grundbautiefe gemäß Systembeschreibung

Abmessung ca.: 2.010 mm x 2.135 mm
 zzgl. 130 mm Bodeneinstand
Einbauort: Ansicht Nord, AT-A/UG-01

Elementansicht:  siehe Anlage 23

Aufteilung nach beiliegender Ansicht in:
1 St 2-flg. Tür
 nach innen öffnend
 Antipanikfunktion: ohne
 Sicherheit: Standardsicherheit
 Schloss: SafeMatic (BT 311)
 Treibriegel: Falztreibriegel
 Betätigung:
 Gangflügel innen: Türdrücker, INOX
 Gangflügel außen: Türdrücker, INOX
 Türschließer: BT 703 mit Rastfeststellung
 Ausfachung: PF 101

Vorbereitet für bauseitige Schließanlage mit
elektronischem Zylinder.

Fingerklemmschutz Band und Gegenbandseite wie in Pos.
01.02.0010 beschrieben.

Anschlüsse
Seitlich: AS 104
Oben: AO 104
Fußpunkt Tür: AU 201 (20 mm Schwelle)

Das Element ist nach statischen und konstruktiven
Erfordernissen herzustellen.
Wo erforderlich, sind statische Verstärkungen nach
eigenverantwortlicher Statik in einheitlicher
Gestaltung einzusetzen.
Menge: 1,000 St

**01.02.0030 Alu-Tür-Elemente, 2200 mm x 3400 mm, West, AT-A/EG-05**
wärmegedämmte Alu-Tür-Elemente, System mit 75 mm
Grundbautiefe gemäß Systembeschreibung

Abmessung ca.: 2.200 mm x 3.400 mm
 zzgl. 130 mm Bodeneinstand
Einbauort: Ansicht West, AT-A/EG-05

Elementansicht:  siehe Anlage 24
 Aufteilung nach beiliegender Ansicht in:
1 St 1-flg. NA-Tür
 nach außen öffnend (EN 179)
 lichter Durchgang > 1.200 mm
 Antipanikfunktion: E
 Sicherheit: Standardsicherheit
 Schloss: SafeMatic (BT 403)
 Betätigung:
 Innen: Türdrücker, INOX
 Außen: Knauf, INOX
 Türschließer: BT 700 mit Rastfeststellung
 Ausfachung: PF 112
6 St Festfeld(er)
 Verglasung: GT 315

Türelement vorbereitet für bauseitige Schließanlage mit
elektronischem Zylinder.
Fingerklemmschutz Band und Gegenbandseite wie in Pos.
01.02.0010 beschrieben.

Anschlüsse
Seitlich: AS 104
Oben: AO 104
Unten: AU 109
Fußpunkt Tür: AU 201 (20 mm Schwelle)

Das Element ist nach statischen und konstruktiven
Erfordernissen herzustellen.
Wo erforderlich, sind statische Verstärkungen nach
eigenverantwortlicher Statik in einheitlicher
Gestaltung einzusetzen.
Menge: 1,000 St

**01.02.0040 Alu-Tür-Elemente, 2050 mm x 4120 mm, Süd, AT-A/EG-01; AT-A/EG-02**
wärmegedämmte Alu-Tür-Elemente, System mit 75 mm
Grundbautiefe gemäß Systembeschreibung

Abmessung ca.: 2.050 mm x 4.120 mm
 zzgl. 130 mm Bodeneinstand
Einbauort: Ansicht Süd, AT-A/EG-01; AT-A/EG-02

Elementansicht:  siehe Anlage 24
Aufteilung nach beiliegender Ansicht in:
1 St 2-flg. Tür
 Vollpanik, nach außen öffnend (EN 179)
 Antipanikfunktion: E
 Sicherheit: Standardsicherheit
 Schloss: MV, 3-Riegel-Fallenschloss,
  sv mit Antipanikfunktion
  (BT 406)
 Treibriegel: ohne
 Betätigung:
 Gangflügel innen: Türdrücker, INOX
 Gangflügel außen: Knauf, INOX
 Standflügel innen: Türdrücker, INOX
 Standflügel außen:
 Türschließer: BT 703
 Mit glasteilende(n) Sprosse(n) aufgeteilt in:
 Verglasung: GT 315
 Ausfachung: PF 112
6 St Festfeld(er)
 Verglasung: GT 315

Vorbereitet für bauseitige Schließanlage mit
elektronischem Zylinder.

Fingerklemmschutz Band und Gegenbandseite wie in Pos.
01.02.0010 beschrieben.

Anschlüsse
Seitlich: AS 104
Oben: AO 104
Fußpunkt Tür: AU 201 (20 mm Schwelle)

Das Element ist nach statischen und konstruktiven
Erfordernissen herzustellen.
Wo erforderlich, sind statische Verstärkungen nach
eigenverantwortlicher Statik in einheitlicher
Gestaltung einzusetzen.
Menge: 2,000 St

#### Hierarchiestuf 01.03 Innenelemente Brandschutztüren und Rauch

**01.03.0010 Alu-Rauchschutztür-Element, 1190 mm x 2750 mm, IT.UG-A-11; IT.UG-A-15**
Ungedämmtes rauchdichtes Aluminium Tür-System,
nach DIN 18095
mit 65 mm Grundbautiefe gemäß Systembeschreibung.

Alu-Rauchschutztür-Element
Abmessung ca.: 1.190 mm x 2.750 mm

Einbauort: Treppenhaus 1 und 2, UG
 IT.UG-A-11; IT.UG-A-15

Elementansicht:  siehe Anlage 25

Aufteilung nach beiliegender Ansicht in:
1 St 1-flg. NA-Tür
 nach außen öffnend (EN 179)
 Antipanikfunktion: B
 Sicherheit: Standardsicherheit
 Schloss: Antipanik Riegel-  Fallenschloss (BT
200)
 Betätigung:
 Innen: Türdrücker, INOX
 Außen: Türdrücker, INOX
 Türschließer: BT 700
 Verglasung: GT 704
1 St Festfeld(er)
 Verglasung: GT 704

Fingerklemmschutz Band und Gegenbandseite wie in Pos.
01.02.0010 beschrieben.

Das Element ist nach statischen und konstruktiven
Erfordernissen herzustellen.
Im Flügelbereich ist eine Edelstahl-Flachschwelle zu
montieren.

Anschlüsse
Allseitig: A 401

Ausführung gemäß des Prüfzeugnisses.
Menge: 2,000 St

**01.03.0020 Alu-Brandschutz-Element T90, 1385 mm x 2140 mm, TRH 2, UG; IT.UG-A-14**
Thermisch getrenntes Aluminium-System für
Feuerschutzabschlüsse T90 / F 90,
nach DIN 4102 und DIN 18095
mit 90 mm Grundbautiefe gemäß Systembeschreibung.

Alu-Brandschutz-Element T90 RS

Abmessung ca.: 1.385 mm x 2.140 mm

Einbauort: TRH 2, UG;
 IT.UG-A-14

Elementansicht:  siehe Anlage 25
Aufteilung nach beiliegender Ansicht in:
1 St 1-flg. NA-Tür
 nach außen öffnend (EN 179)
 Antipanikfunktion: B
 Sicherheit: Standardsicherheit
 Schloss: RF-Schloss 1flg AP-B35
  (BT 200)
 Betätigung:
 Innen: Türdrücker, INOX
 Außen: Türdrücker, INOX
 Türschließer: BT 700
 Verglasung: GT 574

Fingerklemmschutz Band und Gegenbandseite wie in Pos.
01.02.0010 beschrieben.

Das Element ist nach statischen und konstruktiven
Erfordernissen herzustellen.
Im Flügelbereich ist eine Edelstahl-Flachschwelle zu
montieren.

Anschlüsse
Allseitig: A 408

Ausführung gemäß der Zulassung.
Menge: 1,000 St

**01.03.0030 Alu-Rauchschutztür-Element, 1385 mm x 2140 mm, TRH 2, UG; IT.UG-A-16**
Ungedämmtes rauchdichtes Aluminium Tür-System,
nach DIN 18095
mit 65 mm Grundbautiefe gemäß Systembeschreibung.

Alu-Rauchschutztür-Element
Abmessung ca.: 1.385 mm x 2.140 mm

Einbauort: TRH 2, UG;
 IT.UG-A-16

Elementansicht:  siehe Anlage 26
Aufteilung nach beiliegender Ansicht in:
1 St 1-flg. NA-Tür
 nach außen öffnend (EN 179)
 Antipanikfunktion: B
 Sicherheit: Standardsicherheit
 Schloss: Antipanik Riegel-  Fallenschloss (BT
200)
 Betätigung:
 Innen: Türdrücker, INOX
 Außen: Türdrücker, INOX
 Türschließer: BT 700
 Verglasung: GT 704

Fingerklemmschutz Band und Gegenbandseite wie in Pos.
01.02.0010 beschrieben.

Das Element ist nach statischen und konstruktiven
Erfordernissen herzustellen.
Im Flügelbereich ist eine Edelstahl-Flachschwelle zu
montieren.

Anschlüsse
Allseitig: A 401

Ausführung gemäß des Prüfzeugnisses.
Menge: 1,000 St

**01.03.0040 Alu-Brandschutz-Element T30 RS, 2075 mm x 2230 mm, Flur 3, IT.UG-A-20**
Thermisch getrenntes Aluminium-System für
Feuerschutzabschlüsse T30 / F 30, nach DIN 4102 und DIN
18095
mit 90 mm Grundbautiefe gemäß Systembeschreibung.

Alu-Brandschutz-Element T30 RS

Abmessung ca.: 2.075 mm x 2.230 mm

Einbauort: Flur 3, UG, Übergang zum Neubau;
 IT.UG-A-20

Elementansicht:  siehe Anlage 26

Aufteilung nach beiliegender Ansicht in:
1 St 2-flg. Tür
 Vollpanik, nach außen öffnend (EN 179)
 Antipanikfunktion: B
 Sicherheit: Standardsicherheit
 Schloss: Antipanik-Riegel-Fallen-  Schloss (BT 202)
 Treibriegel: ohne
 Betätigung:
 Gangflügel innen: Türdrücker, INOX
 Gangflügel außen: Türdrücker, INOX
 Standflügel innen: Türdrücker, INOX
 Standflügel außen:
 TS mit Offenhaltung: BT 713
 Verglasung: GT 511

Anschluss an eine bauseitige Fluchttürsteuerung.

Fingerklemmschutz Band und Gegenbandseite wie in Pos.
01.02.0010 beschrieben.

Das Element ist nach statischen und konstruktiven
Erfordernissen herzustellen.
Im Flügelbereich ist eine Edelstahl-Flachschwelle zu
montieren.

Anschlüsse
Allseitig: A 404

Ausführung gemäß der Zulassung.
Menge: 1,000 St

**01.03.0050 Alu-Rauchschutztür-Element, 2665 mm x 3850 mm, TRH 1 und 2 EG**
Ungedämmtes rauchdichtes Aluminium Tür-System,
nach DIN 18095
mit 65 mm Grundbautiefe gemäß Systembeschreibung.

Alu-Rauchschutztür-Element
Abmessung ca.: 2.665 mm x 3.850 mm

Einbauort: TRH 1 und 2 EG
 EG-A-04
 EG-A-11

Elementansicht:  siehe Anlage 27

Aufteilung nach beiliegender Ansicht in:
5 St Festfeld(er)
 Verglasung: GT 704 VSG 8mm
1 St 2-flg. Tür
 Vollpanik, nach außen öffnend (EN 179)
 lichter Durchgang > 1.200 mm
 Antipanikfunktion: B
 Sicherheit: Standardsicherheit
 Schloss: Antipanik Riegel-  Fallenschloss (BT
202)
 Betätigung:
 Gangflügel innen: Türdrücker, INOX
 Gangflügel außen: Türdrücker, INOX
 Standflügel innen: Türdrücker, INOX
 Standflügel außen: -
 TS mit Offenhaltung: BT 713
 Verglasung: GT 704

Fingerklemmschutz Band und Gegenbandseite wie in Pos.
01.02.0010 beschrieben.

Das Element ist nach statischen und konstruktiven
Erfordernissen herzustellen.
Im Flügelbereich ist eine Edelstahl-Flachschwelle zu
montieren.
Das Element wird nach Aufmaß in vorhandenen
Gewölbebögen eingebaut.

Anschluss an zusätzliche Rauchmelder.

Anschlüsse
Allseitig: A 401

Ausführung gemäß des Prüfzeugnisses.
Menge: 2,000 St

**01.03.0060 Zulage Hülsenbefestigung unten**
Zulage zu Pos. 01.03.0050
für die Ausführung einer Hülsenbefestigung unten

Im Bereich der seitlichen Festfelder ist ein Unterbau
mittels einem durchlaufendem Stahlrohr-Rechteckprofil
z.B. 30x60x2 oder eine punktuelle Ausführung mittels
einer Stahlrohrhülse z.B. Durchmesser 20mm mir
aufgesetztem Flachstahlblech z.B. 50x50x8 gem.
Zulassung auszuführen.
Ausführung und Dimensionierung nach statischer
Erfordernis

Ausführung gemäß des Prüfzeugnisses.
Menge: 2,000 St

**01.03.0070 Alu-Rauchschutztür-Element, 2370 mm x 3850 mm, TRH 1 und 2 EG**
Ungedämmtes rauchdichtes Aluminium Tür-System,
nach DIN 18095
mit 65 mm Grundbautiefe gemäß Systembeschreibung.

Alu-Rauchschutztür-Element
Abmessung ca.: 2.370 mm x 3.850 mm

Einbauort: TRH 1 EG
 EG-A-03

Elementansicht:  siehe Anlage 27

Aufteilung nach beiliegender Ansicht in:
1 St Festfeld(er)
 Verglasung: GT 704 VSG 8mm
1 St 2-flg. Tür
 Vollpanik, nach außen öffnend (EN 179)
 lichter Durchgang > 1.200 mm
 Antipanikfunktion: B
 Sicherheit: Standardsicherheit
 Schloss: Antipanik Riegel-  Fallenschloss (BT
202)
 Betätigung:
 Gangflügel innen: Türdrücker, INOX
 Gangflügel außen: Türdrücker, INOX
 Standflügel innen: Türdrücker, INOX
 Standflügel außen: -
 TS mit Offenhaltung: BT 713
 Verglasung: GT 704

Fingerklemmschutz Band und Gegenbandseite wie in Pos.
01.02.0010 beschrieben.

Das Element ist nach statischen und konstruktiven
Erfordernissen herzustellen.
Im Flügelbereich ist eine Edelstahl-Flachschwelle zu
montieren.
Das Element wird nach Aufmaß in vorhandenen
Gewölbebögen eingebaut.

Anschluss an zusätzliche Rauchmelder.

Anschlüsse
Allseitig: A 401

Ausführung gemäß des Prüfzeugnisses.
Menge: 1,000 St

**01.03.0080 Alu-Brandschutz-Element T30 RS, 2010 mm x 3150 mm, Flur 3, EG; EG-A-14**
Thermisch getrenntes Aluminium-System für
Feuerschutzabschlüsse T30 / F 30, nach DIN 4102 und DIN
18095
mit 90 mm Grundbautiefe gemäß Systembeschreibung.

Alu-Brandschutz-Element T30 RS
Abmessung ca.: 2.010 mm x 3.150 mm

Einbauort: Flur 3, EG; Übergang zum Neubau
 EG-A-14

Elementansicht:  siehe Anlage 28
Aufteilung nach beiliegender Ansicht in:
1 St 2-flg. Tür
 Vollpanik, nach außen öffnend (EN 179)
 Antipanikfunktion: B
 Sicherheit: Standardsicherheit
 Schloss: Antipanik-Riegel-Fallen-  Schloss (BT 202)
 Treibriegel: ohne
 Betätigung:
 Gangflügel innen: Türdrücker, INOX
 Gangflügel außen: Türdrücker, INOX
 Standflügel innen: Türdrücker, INOX
 Standflügel außen:
 TS mit Offenhaltung: BT 713
 Verglasung: GT 511
1 St Festfeld(er)
 Verglasung: GT 511

Fingerklemmschutz Band und Gegenbandseite wie in Pos.
01.02.0010 beschrieben.

Das Element ist nach statischen und konstruktiven
Erfordernissen herzustellen.
Im Flügelbereich ist eine Edelstahl-Flachschwelle zu
montieren.

Anschluss an eine bauseitige Fluchttürsteuerung.

Anschluss an zusätzliche Rauchmelder.

Anschlüsse
Allseitig: A 404

Ausführung gemäß der Zulassung.
Menge: 1,000 St

**01.03.0090 Alu-Rauchschutztür-Element, 2640 mm x 3850 mm, TRH 1 OG1**
Ungedämmtes rauchdichtes Aluminium Tür-System,
nach DIN 18095
mit 65 mm Grundbautiefe gemäß Systembeschreibung.

Alu-Rauchschutztür-Element
Abmessung ca.: 2.640 mm x 3.850 mm

Einbauort: TRH 1 OG1
 OG1-A-03
 OG1-A-06

Elementansicht:  siehe Anlage 29

Aufteilung nach beiliegender Ansicht in:
5 St Festfeld(er)
 Verglasung: GT 704 VSG 8mm
1 St 2-flg. Tür
 Vollpanik, nach außen öffnend (EN 179)
 lichter Durchgang > 1.200 mm
 Antipanikfunktion: B
 Sicherheit: Standardsicherheit
 Schloss: Antipanik Riegel-  Fallenschloss (BT
202)
 Betätigung:
 Gangflügel innen: Türdrücker, INOX
 Gangflügel außen: Türdrücker, INOX
 Standflügel innen: Türdrücker, INOX
 Standflügel außen: -
 TS mit Offenhaltung: BT 713
 Verglasung: GT 704

Fingerklemmschutz Band und Gegenbandseite wie in Pos.
01.02.0010 beschrieben.

Das Element ist nach statischen und konstruktiven
Erfordernissen herzustellen.
Im Flügelbereich ist eine Edelstahl-Flachschwelle zu
montieren.
Das Element wird nach Aufmaß in vorhandenen
Gewölbebögen eingebaut.

Anschluss an zusätzliche Rauchmelder.

Anschlüsse
Allseitig: A 401

Ausführung gemäß des Prüfzeugnisses.
Menge: 2,000 St

**01.03.0100 Alu-Rauchschutztür-Element, 2660 mm x 3850 mm, TRH 2 OG1**
Ungedämmtes rauchdichtes Aluminium Tür-System,
nach DIN 18095
mit 65 mm Grundbautiefe gemäß Systembeschreibung.

Alu-Rauchschutztür-Element
Abmessung ca.: 2.660 mm x 3.850 mm

Einbauort: TRH 2 OG1
 OG1-A-16

Elementansicht:  siehe Anlage 29

Aufteilung nach beiliegender Ansicht in:
5 St Festfeld(er)
 Verglasung: GT 704 VSG 8mm
1 St 2-flg. Tür
 Vollpanik, nach außen öffnend (EN 179)
 lichter Durchgang > 1.200 mm
 Antipanikfunktion: B
 Sicherheit: Standardsicherheit
 Schloss: Antipanik Riegel-  Fallenschloss (BT
202)
 Betätigung:
 Gangflügel innen: Türdrücker, INOX
 Gangflügel außen: Türdrücker, INOX
 Standflügel innen: Türdrücker, INOX
 Standflügel außen: -
 TS mit Offenhaltung: BT 713
 Verglasung: GT 704

Fingerklemmschutz Band und Gegenbandseite wie in Pos.
01.02.0010 beschrieben.

Das Element ist nach statischen und konstruktiven
Erfordernissen herzustellen.
Im Flügelbereich ist eine Edelstahl-Flachschwelle zu
montieren.
Das Element wird nach Aufmaß in vorhandenen
Gewölbebögen eingebaut.

Anschluss an zusätzliche Rauchmelder.

Anschlüsse
Allseitig: A 401

Ausführung gemäß des Prüfzeugnisses.
Menge: 1,000 St

**01.03.0110 Zulage Hülsenbefestigung unten**
Zulage zu Pos. 01.03.0090 und 01.03.0100
für die Ausführung einer Hülsenbefestigung unten
wie in Pos. 01.03.0060 beschrieben.
Menge: 3,000 St

**01.03.0120 Alu-Rauchschutztür-Element, 2650 mm x 3850 mm, TRH 1 und 2, OG2**
Ungedämmtes rauchdichtes Aluminium Tür-System,
nach DIN 18095
mit 65 mm Grundbautiefe gemäß Systembeschreibung.

Alu-Rauchschutztür-Element
Abmessung ca.: 2.650 mm x 3.850 mm

Einbauort: TRH 1 und 2 OG2
 OG2-A-06
 OG2-A-16

Elementansicht:  siehe Anlage 30

Aufteilung nach beiliegender Ansicht in:
5 St Festfeld(er)
 Verglasung: GT 704
1 St 2-flg. Tür
 Vollpanik, nach außen öffnend (EN 179)
 lichter Durchgang > 1.200 mm
 Antipanikfunktion: B
 Sicherheit: Standardsicherheit
 Schloss: Antipanik Riegel-  Fallenschloss (BT
202)
 Betätigung:
 Gangflügel innen: Türdrücker, INOX
 Gangflügel außen: Türdrücker, INOX
 Standflügel innen: Türdrücker, INOX
 Standflügel außen: -
 TS mit Offenhaltung: BT 713
 Verglasung: GT 704

Fingerklemmschutz Band und Gegenbandseite wie in Pos.
01.02.0010 beschrieben.

Das Element ist nach statischen und konstruktiven
Erfordernissen herzustellen.
Im Flügelbereich ist eine Edelstahl-Flachschwelle zu
montieren.
Das Element wird nach Aufmaß in vorhandenen
Gewölbebögen eingebaut.

Anschluss an zusätzliche Rauchmelder.

Anschlüsse
Allseitig: A 401

Ausführung gemäß des Prüfzeugnisses.
Menge: 2,000 St

**01.03.0130 Alu-Rauchschutztür-Element, 2630 mm x 3850 mm, TRH 1, OG2**
Ungedämmtes rauchdichtes Aluminium Tür-System,
nach DIN 18095
mit 65 mm Grundbautiefe gemäß Systembeschreibung.

Alu-Rauchschutztür-Element
Abmessung ca.: 2.630 mm x 3.850 mm

Einbauort: TRH 1 OG2
 OG2-A-03

Elementansicht:  siehe Anlage 30

Aufteilung nach beiliegender Ansicht in:
5 St Festfeld(er)
 Verglasung: GT 704
1 St 2-flg. Tür
 Vollpanik, nach außen öffnend (EN 179)
 lichter Durchgang > 1.200 mm
 Antipanikfunktion: B
 Sicherheit: Standardsicherheit
 Schloss: Antipanik Riegel-  Fallenschloss (BT
202)
 Betätigung:
 Gangflügel innen: Türdrücker, INOX
 Gangflügel außen: Türdrücker, INOX
 Standflügel innen: Türdrücker, INOX
 Standflügel außen: -
 TS mit Offenhaltung: BT 713
 Verglasung: GT 704

Fingerklemmschutz Band und Gegenbandseite wie in Pos.
01.02.0010 beschrieben.

Das Element ist nach statischen und konstruktiven
Erfordernissen herzustellen.
Im Flügelbereich ist eine Edelstahl-Flachschwelle zu
montieren.
Das Element wird nach Aufmaß in vorhandenen
Gewölbebögen eingebaut.

Anschluss an zusätzliche Rauchmelder.

Anschlüsse
Allseitig: A 401

Ausführung gemäß des Prüfzeugnisses.
Menge: 1,000 St

**01.03.0140 Zulage Hülsenbefestigung unten**
Zulage zu Pos. 01.03.0120  und 01.03.0130
für die Ausführung einer Hülsenbefestigung unten
wie in Pos. 01.03.0060 beschrieben.
Menge: 3,000 St

**01.03.0150 Alu-Rauchschutztür-Element, 3940 mm x 3500 mm, TRH 1+2. DG**
Ungedämmtes rauchdichtes Aluminium Tür-System,
nach DIN 18095
mit 65 mm Grundbautiefe gemäß Systembeschreibung.

Alu-Rauchschutztür-Element
Abmessung ca.: 3.940 mm x 3.500 mm

Einbauort: TRH 1+2. DG;
 DG-A-01,
 DG-A-14

Elementansicht:  siehe Anlage 31
Aufteilung nach beiliegender Ansicht in:
1 St 1-flg. NA-Tür
 nach außen öffnend (EN 179)
 lichter Durchgang > 1.200 mm
 Antipanikfunktion: B
 Sicherheit: Standardsicherheit
 Schloss: Antipanik Riegel-  Fallenschloss (BT
200)
 Betätigung:
 Innen: Türdrücker, INOX
 Außen: Türdrücker, INOX
 TS mit Offenhaltung: BT 710
 Verglasung: GT 704
5 St Festfeld(er)
 Verglasung: GT 704

Bandseitig mit Blendrahmenverbreiterung 34 mm.

Auswahl der Pfostenprofile nach konstruktiven und
statischen Erfordernissen. Statikprofile sind zu
kalkulieren.
Im Flügelbereich ist eine Edelstahl-Flachschwelle zu
montieren.

Fingerklemmschutz Band und Gegenbandseite wie in Pos.
01.02.0010 beschrieben.

Anschluss an zusätzliche Rauchmelder.

Anschlüsse
Allseitig: A 401

Ausführung gemäß des Prüfzeugnisses.
Menge: 2,000 St

**01.03.0160 Zulage Hülsenbefestigung unten**
Zulage zu Pos. 01.03.0150
für die Ausführung einer Hülsenbefestigung unten
wie in Pos. 01.03.0060 beschrieben.
Menge: 2,000 St

**01.03.0170 Zulage zusätzlicher Rauchmelder**
Zulage zusätzlicher Rauchmelder

Anschließbar an in den Vorpositionen beschriebenen
Rauchschalterzentralen mit Feststellanlagen.

Lieferung und Montage inkl. Verkabelung in bauseits
verlegten Leerrohren und Inbetriebnahme.
Ausführung bei Sturzhöhen über 1 m.

E-Anschluss durch bauseitigen Elektriker.
Menge: 24,000 St

**01.03.0180 Zulage Funkmelder**
Deckenrauchmelder-Set
bestehend aus

- 1 Stück Funkmodul als Schnittstelle zwischen dem
Funksystem und der verdrahteten Feststellanlage
- 2 Stück Funkrauchmelder mit optischer Raucherkennung
nach dem Streulichtprinzip mit Sockeln

Batterie Lebensdauer ca. 8 Jahre,
Bauaufsichtlich zugelassen vom DIBt

Lieferung und Montage inkl. Verkabelung und
Inbetriebnahme.
Ausführung bei Sturzhöhen über 1 m.

E-Anschluss durch bauseitigen Elektriker.
Menge: 2,000 St

#### Hierarchiestuf 01.04 Sonstiges / Zubehör

**01.04.0010 Zulage zu Türpositionen, Panikgriffstange**
Zulage zu Türpositionen, waagrechte Panikgriffstange
nach
DIN EN 1125 aus Edelstahl.

Abrechnung Stückzahl je Türflügel
Menge: 4,000 St

**01.04.0020 Zulage zu Türpositionen, Türgriffstange**
Zulage zu Türpositionen, Türgriffstange aus Edelstahl
mit Halter
aus Edelstahl, einseitig anzubringen (für außen oder
innen)
Länge ca. 2,20 m.

Angebotenes Fabrikat:
 ____________________
 (vom Bieter einzutragen)
Menge: 24,000 St

**01.04.0030 Mehrpreis LM-Tür 1-flg. mit Riegelschaltkontakt**
Mehrpreis für Ausführung der LM-Türelemente 1-flg. mit
einem
zusätzlichen Riegelschaltkontakt der Türflügel zur
elektronischen Verschlussüberwachung der Türflügel.

Inkl. Montage und Verkabelung im Rahmen bis zu einer
elementnahen Übergabedose.

Dieser Kontakt ist speziell abgestimmt auf das
Profilsystem
Inbetriebnahme und E-Anschluss durch bauseitigen
Elektriker.
Menge: 1,000 St

**01.04.0040 Mehrpreis LM-Tür 2-flg. mit Riegelschaltkontakt**
Mehrpreis für Ausführung der LM-Türelemente 2-flg. mit
einem
zusätzlichen Riegelschaltkontakt der Türflügel zur
elektronischen Verschlussüberwachung der Türflügel.

Inkl. Montage und Verkabelung im Rahmen bis zu einer
elementnahen Übergabedose.

Dieser Kontakt ist speziell abgestimmt auf das
Profilsystem
Inbetriebnahme und E-Anschluss durch bauseitigen
Elektriker.
Menge: 5,000 St

**01.04.0050 Magnetschalter-Set (Tür)**
Ausführung der Tür mit einem Magnetschalter-Set,
zur elektronischen Öffnungsüberwachung.
Dieses Magnetschalter-Set ist speziell abgestimmt auf
das ausgeschriebene System.

Lieferung und Montage

Inbetriebnahme und E-Anschluss durch bauseitigen
Elektriker.
Menge: 1,000 St

**01.04.0060 Zulage elektr. Türöffner 1-flg.**
Zulage zu vorbeschriebenen LM-Türen für Einbau eines
elektrischen Türöffners für Ruhestrom
(100% Einschaltdauer) für 1-flg. Türen.
Inkl. Montage und Verkabelung im Rahmen bis zu einer
elementnahen Übergabedose.
Menge: 1,000 St

**01.04.0070 Zulage elektr. Türöffner 2-flg.**
Zulage zu vorbeschriebenen LM- Türen für Einbau eines
elektrischen Türöffners für Ruhestrom
(100% Einschaltdauer) für 2-flg. Türen.
Inkl. Montage und Verkabelung im Rahmen bis zu einer
elementnahen Übergabedose.
Menge: 5,000 St

**01.04.0080 Mehrpreis Beschlag mit gesicherter Fallenfeststellung**
Mehrpreis Beschlag mit gesicherter Fallenfeststellung

Mehrpreis für die Ausführung des Beschlags einer
vorstehenden Tür mit einer gesicherten
Fallenfeststellung.
Menge: 2,000 St

**01.04.0090 Mehrpreis Motorschloss 1-flg.**
Zulage zu Beschlag  Türelemete 1-flgl. als
Motorschloss z.B. Dorma SVP 2000 oder gleichwertig
inkl. Übergänge Leitungsverzug usw.

Angebotenes Fabrikat; Typenbezeichnung:

 ____________________
 (vom Bieter einzutragen)
Menge: 1,000 St

**01.04.0100 Mehrpreis Motorschloss 2-flg.**
Zulage zu Beschlag Türelemete 2-flgl. als
Motorschloss z.B. Dorma M-SVP 3500
oder gleichwertig inkl. Übergänge Leitungsverzug usw.

Angebotenes Fabrikat; Typenbezeichnung:

 ____________________
 (vom Bieter einzutragen)
Menge: 2,000 St

**01.04.0110 Aufdopplung zu beschriebenen Aluminium-Elementen**
Aufdopplung zu beschriebenen Aluminium Elementen
d = ca. 44 mm
Menge: 10,000 m

**01.04.0120 Verblendung von Anschluss der Elemente mit Alu-Winkeln**
Verblendung von Anschluss der Elemente mit Alu-Winkeln
25 x 35 x 2 mm, Oberfläche wie Türposition.
Inkl. Montage und Wartungsfuge.
Menge: 50,000 m

**01.04.0130 Bodenpuffer**
Bodentürpuffer  Edelstahl matt
Durchmesser: 58 mm
Höhe: 18 mm

Angebotenes Fabrikat:  ____________________
 (vom Bieter einzutragen)
Menge: 5,000 St

**01.04.0140 Türpuffer mit Dämpfungsfeder**
Türpuffer gefedert, zum Anschrauben, Puffer aus Gummi,
gefedert, Gehäuse aus Edelstahl.
Verwendung: für Türen bis 100 kg Eigengewicht.

Angebotenes Fabrikat:
 ____________________
 (vom Bieter einzutragen)
Menge: 20,000 St

#### Hierarchiestuf 01.05 Folierung der Verglasungen

**01.05.0010 Sichtschutz - Folie opak**
Oracal HL-Sichtschutzfolie
Oberfläche: Ätzanimation
Montage der Folie auf Glasflächen (nur raumseitig),
einschl. Reinigung und Vorbereitung der Glasflächen für
Folienmontage. Abrechnung nach eingebauter Folie.
Auch nachträgliche Montage.
Nur Flächen, keine Beschriftung usw.
Einzelflächen bis ca. 1,0 m².

Angebotenes Fabrikat:  ____________________
 (vom Bieter einzutragen)
Menge: 6,000 St

**01.05.0020 Markierungs - Folie Textur**
Oracal HL-Ornamentfolie
Oberfläche: Ätzanimation
Montage der Folie auf Glasflächen (einseitig), einschl.
Reinigung und Vorbereitung der Glasflächen für
Folienmontage. Abrechnung nach eingebauter Folie in
Laufmeter.
Auch nachträgliche Montage.
Textur zur Markierung der Glasflächen zur
Unfallverhütung.
Waagrechter Streifen, Höhe 15 bis ca. 30 cm.

Angebotenes Fabrikat:  ____________________
 (vom Bieter einzutragen)
Menge: 45,000 m

#### Hierarchiestuf 01.06 Inbetriebnahmen Abnahmeprüfungen und War

**01.06.0010 Kosten für die jährliche Wartung und Pflege (Außen-Türelemente)**
Kosten für die jährliche Wartung und Pflege
der beschriebenen Außentürelemente der
Titel 01.02 Außenelemente

Der Angebotspreis hat sämtliche im Rahmen der
Inspektions- und Wartungsarbeiten anfallenden Klein-,
Reinigungs- und Schmiermaterialien zu enthalten.

Folgende Punkte gehören zum Leistungsumfang:
Spalt- und Fugenmasse kontrollieren,
Dichtungen auf Beschädigungen überprüfen,
unteren Türabschluss kontrollieren und auf Funktion
prüfen,
Türbänder warten und einstellen,
Schloss, Drücker, Türgriff und Profilzylinder warten
und prüfen,
Türschließer warten und einstellen,
Gesamtfunktion der Tür prüfen,
Prüfbuch und Protokoll erstellen.

An- und Abfahrt sind im Angebotspreis zu
berücksichtigen.

Auszutauschende Beschläge (wie Schlösser, Bänder,
Türschließer usw.) der Türen werden im Bedarfsfall
gesondert abgerechnet.

Die Merkblätter WP.01, WP.02, des Verbands der Fenster-
und Fassadenherstellen e.V. / Frankfurt am Main, sind
zu beachten.
Menge: 1,000 psch

**01.06.0020 Jährliche Prüfung und Wartung der Innen-Türelemente**
Jährliche Prüfung und Wartung, sowie Pflege der
vorbeschriebenen Innen-Türelemente

Der Angebotspreis hat sämtliche im Rahmen der
Inspektions- und Wartungsarbeiten anfallenden Klein-,
Reinigungs- und Schmiermaterialien zu enthalten.

Folgende Punkte gehören zum Leistungsumfang:

- Spalt- und Fugenmasse kontrollieren,
- Dichtungen auf Beschädigungen überprüfen,
- Unteren Türabschluss kontrollieren und auf Funktion
prüfen,
- Türbänder warten und einstellen,
- Schloss, Drücker, Türgriff und Profilzylinder warten
und
  prüfen,
- Türschließer warten und einstellen,
- Gesamtfunktion der Tür prüfen,
- Prüfbuch und Protokoll erstellen.

An- und Abfahrt sind im Angebotspreis zu
berücksichtigen.

Kosten für die in Abständen von maximal zwölf Monaten
erforderliche Prüfung und Wartung der LM-Türelemente
auf ordnungsgemäße Funktion.
Die jährliche Prüfung und Wartung darf nur von einem
Fachmann oder einer dafür ausgebildeten Person
ausgeführt werden.

Umfang, Ergebnis und Zeitpunkt der jährlichen Prüfung
und Wartung sind im Prüfbuch zu dokumentieren.

Diese Aufzeichnungen sind durch den Betreiber
aufzubewahren.

Auszutauschende Beschläge (wie Schlösser, Bänder,
Türschließer usw.) der Türen werden im Bedarfsfall
gesondert abgerechnet.

Die Merkblätter WP.01, WP.02, des Verbands der Fenster-
und Fassadenherstellen e.V. / Frankfurt am Main, sind
zu beachten.

Abrechnung je Stück Türelement
Menge: 17,000 St

**01.06.0030 Inbetriebnahme und Abnahmeprüfung Brandschutzelemente**
Kosten für die Erstprüfung der LM- und
Brandschutzelemente

Nach dem betriebsfertigen Einbau der
Brandschutzelemente am Anwendungsort sind deren
einwandfreie Funktion und vorschriftsmäßige
Installation durch eine Abnahmeprüfung bzw. Erstprüfung
festzustellen.

Dem Betreiber ist über die erfolgreiche Abnahmeprüfung
ein Protokoll zu erstellen, sowie ein Prüfbuch je
Element zu überlassen.

IT.UG-A-11 RS 1flg
IT.UG-A-15 RS 1flg
IT.UG-A-14 T90 RS 1 flg
IT.UG-A-16 RS 1 flg
IT.UG-A-20 T30 RS 2 flg
EG-A-03 RS 2 flg
EG-A-04  RS 2 flg
EG-A-11 RS 2 flg
EG-A-14 T30 RS 2 flg
OG1-A-03  RS 2 flg
OG1-A-06  RS 2 flg
OG1-A-16  RS 2 flg
OG2-A-03  RS 2 flg
OG2-A-06  RS 2 flg
OG2-A-16  RS 2 flg
DG-A-01 RS 1 flg
DG-A-14 RS 1 flg

Abrechnung je Stück
Menge: 17,000 St

**01.06.0040 Inbetriebnahme und Abnahmeprüfung der Feststellanlagen**
Kosten für die Inbetriebnahme und die Abnahmeprüfung
der Feststellanlagen

Nach dem betriebsfertigen Einbau der Feststellanlagen
am Anwendungsort sind deren einwandfreie Funktion und
vorschriftsmäßige Installation durch eine
Abnahmeprüfung festzustellen.
Die Abnahmeprüfung darf nur von autorisierten
Fachkräften oder von Fachkräften einer dafür benannten
Prüfstelle durchgeführt werden.
Nach erfolgreicher Abnahmeprüfung in unmittelbarer Nähe
des Abschlusses an der Wand Schild in der Größe 105 mm
x 52 mm mit der Aufschrift Feststellanlage Abnahme
durch .... (Firmenzeichen sowie Monat und Jahr der
Abnahme) dauerhaft anzubringen.

Dem Betreiber ist über die erfolgreiche Abnahmeprüfung
eine Bescheinigung auszustellen; sie ist zu überlassen
und durch den Betreiber aufzubewahren.
Menge: 1,000 psch

**01.06.0050 Jährliche Prüfung und Wartung der Feststellanlagen**
Jährliche Prüfung und Wartung der Feststellanlagen

Kosten für die in Abständen von maximal zwölf Monaten
erforderliche Prüfung der Feststellanlagen auf
ordnungsgemäßes und störungsfreies Zusammenwirken aller
Geräte, sowie eine Wartung.

Die jährliche Prüfung Wartung darf nur von einem
Fachmann oder einer dafür ausgebildeten Person
ausgeführt werden.

Umfang, Ergebnis und Zeitpunkt der jährlichen Prüfung
und Wartung sind aufzuzeichnen.

Diese Aufzeichnungen sind zu überlassen und durch den
Betreiber aufzubewahren.
Menge: 1,000 psch

#### Hierarchiestuf 01.07 Stundenlohnarbeiten

*Hinweis*
Stundenlohnarbeiten

Es gilt die VOB Teil B § 15:
Anteilige Aufsichtsstunden, Lohnnebenkosten und
Vorhaltekosten sind in die Stundenlohnsätze
einzurechnen. Sie werden nicht gesondert vergütet. Bei
Vereinbarung von Stundenlohnarbeiten sind die gültigen
preisrechtlichen Vorschriften zugrunde zu legen. Sind
Verrechnungssätze vereinbart, so sind diese anzusetzen.
Die vereinbarten Stundensätze verstehen sich als reine
Arbeitszeit auf der Baustelle. Baustellenfahrzeuge,
Anfahrtszeiten usw. werden nicht gesondert vergütet.
Nicht aufgeführte Materialien werden im Bedarfsfall
entsprechend den Preislisten ortsansässiger
Baustoffgroßhändler vergütet. Die Preise verstehen sich
als Material frei Baustelle. Die Unterschrift unter
Stundenlohnzettel gilt nicht als Rechnungsanerkennung.
Es bleibt die Prüfung vorbehalten, ob es sich um
Stundenlohn- oder Vertragsarbeiten handelt. Die
Ausführung von Regieleistungen erfolgt nur auf
Anordnung und mit Genehmigung der örtlichen Bauführung.
Sämtl. Nachweise müssen der Bauführung täglich
vorgelegt werden.
Es werden nur die ausgeschriebenen Stundenlohnsätze
(Vorarbeiter, Facharbeiter, Helfer und Auszubildender)
vergütet, sollte Personal mit anderweitiger
Qualifizierung auf der Baustelle eingesetzt werden, ist
dies bei Angebotsabgabe bekannt zu geben und bei Abgabe
den entsprechenden Positionen zuzuordnen.

**01.07.0010 Vorarbeiter**
Menge: 40,000 h

**01.07.0020 Facharbeiter**
Menge: 40,000 h

**01.07.0030 Helfer**
Menge: 20,000 h

**01.07.0040 Auszubildender**
Menge: 10,000 h

USt %: 19,00
